# AEV Freienhufen- Verwaltungsgebäude
Angebotsaufforderung (GAEB DA XML 3.0, DA83)
Projekt: 2024-0267
Währung: EUR
Auftraggeber: Abfallentsorgungsverband Schwarze Elster, Körperschaft des öffentlichen Rechts, Hüttenstraße 1c, 01979 Lauchhammer
Erstellt mit: GXML Toolbox V3.3 R20210630, iTWO_64 V12.0.427, 13.03.2026

## Allgemeine Vorbemerkungen
Allgemeine Vorbemergungen

Projektname:
Neubau Bürogebäude AEV, Bergmannstraße 42, 01983 Freienhufen

Bauherr:
Abfallentsorgungsverband Schwarze Elster
Körperschaft des öffentlichen Rechts
Hüttenstraße 1c
01979 Lauchhammer

Art und Umfang der Leistung:
Im nachstehenden Leistungsverzeichnis werden die Gebäudeautomation für den
Ausbau des Neubaus, Verwaltungsstandort in Freienhufen beschrieben.

Für die Durchführung der ausgeschriebenen Leistungen gelten zusätzlich zur VOB Teil B und C jeweils in der zum Zeitpunkt der Auftragserteilung gültigen Ausgabe, alle entsprechenden DIN- und EN-Normen (oder gleichwertige), die anerkannten Regeln der Technik, die behördlichen Auflagen, die einschlägigen Unfallschutzbestimmungen der Bauberufsgenossenschaft, Einhaltung der Unfallverhütungsvorschriften, sowie die Richtlinien und Vorschriften der jeweiligen Fachverbände und Materialhersteller. Die Allgemeinen Vorbemerkungen und zusätzlichen technischen Vertragsbedingungen (ZTV) dieses Leistungsverzeichnis gelten in Ergänzung.

## Baubeschreibung Allgemein
1. Baubeschreibung Allgemein

1.1 Allgemein
Der Abfallentsorgungsverband AEV Schwarze-Elster möchte in Freienhufen ein neues Bürogebäude mit Garage und einem Lagerraum errichten lassen.
Das Gebäude ist eingeschossig. Garage und Lagerraum werden in massiver Bauweise errichtet. Das Bürogebäude ist als Holzkonstruktion mit aussteifenden massiven Wänden geplant.
Das Gebäude ist maximal ca. 58,3 m lang und maximal ca. 27,5 m breit. Das Objekt besitzt eine
Grundfläche von ca. 1265 m².
Das Gebäude wird mit einer Sole-Wasser-Wärmepumpe beheizt. Eine Feuerstätte ist nicht vorhanden.
Auf dem Dach wird eine PV-Anlage angeordnet.

1.2. Art und Umfang
Die Leistung des vorliegenden Leistungsverzeichnisses umfasst nachfolgende Arbeiten:
- Errichten der Gebäudeautomation der KG 480.

1.3. Auftraggeberaufgaben nach Baustellenverordnung
Die Verordnung über den Sicherheits- und Gesundheitsschutz auf Baustellen (Baustellenverordnung - BaustellV) ist zu beachten. Der SiGeKo wird vom AG gestellt.
1.4 Erschließungssituation
Alle benötigten Medien liegen in ausreichender Dimensionierung am Grundstück an. Bauwasser- und Baustromanschlüsse werden durch die Zentrale Baustelleneinrichtung bereitgestellt. Übergabepunkte sind auf dem beiliegenden BE-Plan markiert.
Der Internetanschluss der Bestandsgebäude kann zur Bauphase nicht mitgenutzt werden. Sollte der AN Internet benötigen, muss dies selbst beschafft werden.

Die im Baufeld vorhandenen Bäume wurden in einer Vor-Ab-Maßnahme bereits entfernt.

1.5. Ausgeführte Vorarbeiten
Im Vorfeld der ausgeschriebenen Leistungen sind die Rohbauarbeiten für das neue Verwaltungsgebäude erfolgt.

1.6. Beweissicherung / Bestandsaufnahme
Vom AG wird keine Beweissicherung durchgeführt.
Der vorhandene Zustand von Anlagen jeglicher Art im Baustellenbereich ist durch den AN mit geeigneten Methoden zu sichern (ohne gesonderte Vergütung).

1.7. Vermessung
Durch den AG werden dem AN Hauptbezugsachsen und Höhenpunkte zur Verfügung gestellt. Diese sind durch den AN zu sichern. Alle weiteren Achsen und Höhen sind eigenverantwortlich herzustellen. Sämtliche
Vermessungsarbeiten, die beim AN notwendig werden, um seine Bauleistungen auszuführen, sind in den
Angebotspreisen zu berücksichtigen. Eine besondere Vergütung erfolgt nicht.

1.8. Kampfmittelbeseitigung
Die Kampfmittelabfrage wurde durch den AG gestellt. Das Baugrundstück befindet sich nicht in einer Kampfmittelverdachtsfläche.

1.9. Gleichzeitig laufende Bauarbeiten
Während der GA-Installationsarbeiten werden Arbeiten anderer Gewerke zeitgleich/ parallel und zeitlich aufbauend stattfinden. Alle erforderlichen Abstimmungen und Koordinationen der eigenen Leistung mit der Leistung Dritter sind Sache des AN. Sofern der AN den Einsatz von Nachunternehmern vorsieht, hat der AN die Leistungen seiner Nachunternehmer stets zu koordinieren. Dies gilt auch für Leistungen mit Schnittstellen zu anderen Unternehmern des Auftraggebers.

1.10. Mindestanforderungen für Nebenangebote (soweit Nebenangebote zugelassen)
Nebenangebote sind nicht zugelassen.

## Angaben zur Baustelle
2. Angaben zur Baustelle

Der Bieter sollte sich vor Angebotsabgabe über die Art und den Umfang der auszuführenden Leistungen, einschließlich aller technologischen Besonderheiten sowie der örtlichen Verhältnisse des Baubereichs und den damit verbundenen preisbeeinflussenden Umständen (z.B. Baugelände, Transport und Umsetzen von Maschinen, Geräten und Anlagen, Zugänge und Zufahrten, Flächen für die Baustelleneinrichtung bzw. Lagerplätze) informieren und eventuelle Unklarheiten klären.

2.1 Lage der Baustelle
Das Grundstück befindet sich in der

Bergmannstraße 42
01983 Großräschen, Ortsteil Freienhufen.

2.2. Vorhandene öffentliche Verkehrswege
Die Baustelle ist über die  B96, Großräschener Straße und der Bergmannstraße zu erreichen.

2.3 Hinweise für die Angebotserarbeitung
Auf dem Baugelände wird bauseitig eine zentrale Baustelleneinrichtung errichtet. Über diese zentrale BE werden Sanitäreinrichtungen, Erste-Hilfe-Container und Anschlusspunkte für Verbrauchsmedien zur Verfügung gestellt. Die zentrale Baustelleneinrichtung enthält darüber hinaus eine zentrale Baustellenentsorgung. Verpackungsmaterialien werden durch die AN selbststänidig entsorgt. Dies ist in die Einheitspreise einzukalkulieren. Über die bietereigene BE sind weiterhin die notwendigen Unterverteilungen der Verbrauchsmedien, die Zufahrten, Lagerflächen etc. sowie die Lager- und Bürocontainer zu kalkulieren.

Als Umlagen werden folgende Kosten mit den Abschlagszahlungen und mit der Schlussabrechnung
vom AG anteilig bei allen beteiligten Firmen in Abzug gebracht:
  => für die Baustromentnahme 0,2 % der Bruttoabrechnungssumme
  => für die Bauwasserentnahme 0,2 % der Bruttoabrechnungssumme
  => für die Bauwesenversicherung 0,2 % der Bruttoabrechnungssumme
  => für die zentrale Baustellenentsorgung 0,2 % der Bruttoabrechnungssumme
  => für die zentrale Baustelleneinrichtung 2 % der Bruttoabrechnungssumme

Aufstell-, Lagerplätze und Zufahrten der Baustelle sind in Absprache mit der Bauüberwachung und dem  AG festzulegen (siehe hierzu auch beiliegenden BE-Plan).
Flächen stehen im Baufeld nur im begrenzten Maß zur Verfügung. Zusätzlich benötigte Flächen sind  nach Absprache in Regie und auf Kosten des AN zu beschaffen. Die Beschaffung und Herrichtung von Zufahrtsmöglichkeiten ist Sache des AN, einschl. der laufenden Reinigung und Instandsetzung.

Verkehrsrechtliche Genehmigungen (z. B. für evtl. Straßensperrungen) sind vom AN eigenständig zu  beantragen. Die Kosten / Gebühren trägt der AN.

Die Baustelle unterliegt witterungsbedingten Einflüssen. Die normalen, der Jahreszeit entsprechenden Auswirkungen dieser Einflüsse wie Niederschläge, Nebel, Wind, Frost und Schnee sind, soweit diese
die 20-jährigen Spitzenwerte nicht überschreiten, der Kalkulation zugrunde zu legen. Zu den
vertraglichen Pflichten, die mit den Preisen abgegolten sind, gehört die Beseitigung von Schnee und Eis im Bereich der unmittelbaren Arbeitsplätze sowie der Schutz der Bauteile vor witterungsbedingten
Schäden. Diese Behinderungen geben dem Auftragnehmer keinen Anspruch auf gesonderte Vergütung
bzw. Bauzeitverlängerung.

Genehmigungen, Zulassungen, Abnahmen u.ä. werden vom AN rechtzeitig eingeholt bzw. veranlasst. Im Besonderen vor der Herstellung  von Statisch relevanten Bauteilen ist vom AN die Abnahme durch den Prüfingenieur zur erwirken. Die örtliche Bauleitung des  AG ist von allen diesbezüglichen Maßnahmen rechtzeitig in Kenntnis zu setzen. Dafür anfallende Aufwendungen, Kosten, Gebühren u.ä. sind Bestandteil des Angebots.

Bautagebuch / Baubesprechungen:
Der AN händigt der Bauüberwachung des AG unaufgefordert wöchentliche Berichte über den Fortgang
der Arbeiten, Zahl der Beschäftigten, Witterungsverhältnisse sowie über besondere Vorkommnisse und
Anordnungen aus (Bautagebuch).
Ein bevollmächtigter Vertreter des AN nimmt an den wöchentlichen Baubesprechungen teil.

Zum Verhalten aller am Bau Beteiligten gelten folgende Bedingungen:
Auf dem Gelände ist das Parken von Privat-PKW nicht gestattet. Auch gewerbliche Fahrzeuge dürfen im  Baustellenbereich nicht geparkt werden. Das Befahren der Baustelle zum Be- und Entladen ist gestattet.
Zusätzliche Aufwendungen für das Parken im öffentlichen Raum sind in die Einheitspreise einzurechnen.
Bei An- und Abtransporten verpflichtet sich der Unternehmer die benachbarten Straßen unbedingt
frei von Verunreinigungen und Beschädigungen zu halten.
Die arbeitstägliche Reinigung der Arbeitsbereiche und Entsorgung von Schutt etc. ist durch den
Auftragnehmer sicherzustellen.
Flex- / Heißarbeiten sind nur mit entsprechendem Erlaubnisschein auszuführen.
Diesen stellt die BÜ des AG aus.
Sprossenleitern sind auf der kompletten Baustelle nicht gestattet. Es sind Stufenleitern
oder Rollrüstungen zu verwenden.

## Technische Vorbemerkungen
2 Leistungsbeschreibung der KG 480 Gebäudeautomation

2.1 Abkürzungen

Im folgendem werden diejenigen Funktionen, Vorgaben und Parameter behandelt, welche für jede
Anlage einzeln in Kurzform angegeben werden. Die beschriebenen Funktionen stellen den
aktuellen Stand der Technik dar und sind teilweise oder vollständig Bestandteil vieler Hersteller
von RLT-Geräten, SPS-Herstellern oder Systemanbietern, wie z.B. Siemens, Kieback&Peter,
Sauter, Johnson Controls, WAGO, GFR, SAIA, Neuberger, AL-KO, Rosenberg, Carel …

2.2 Grundlagen

Für den wirtschaftlichen und sicheren Betrieb der haustechnischen Anlagen ist der Einsatz eines
Gebäudeautomationssystems vorgesehen.
Im Wesentlichen besteht die Gebäudeautomation gemäß EN ISO 16484-2 aus den drei
Hierarchieebenen:
1) Management- und Bedienebene (MBE, ehemals GLT Gebäudeleittechnik)
2) Automationsebene (AS + E/A Baugruppen)
3) Feldebene (Aktoren, Sensoren, Wächter, Raumregler)
Es werden Leistungen in Ebene 1-3 erbracht.
Für die Steuerung und Regelung der Anlagen der technischen Gebäudeausrüstung, wie z.B.:
- KG 410 / Abwasser-, Wasser- und Gasanlagen
- KG 420 / Wärmeversorgungsanlagen
- KG 430 / Raumlufttechnische Anlagen
- KG 434 / Kälteanlagen
- KG 440 / Elektrische Anlagen
- KG 450 / Kommunikations-, sicherheitstechnische und informationstechnische Anlagen

ist die Integration und Errichtung von Anlagen der Gebäudeautomation (GA) vorgesehen

Die auszuführenden Leistungen der Anlagengruppe 480 umfassen die betriebsfertige Lieferung,
Errichtung und Inbetriebnahme der MSR-Anlage für die Anlagen der technischen
Gebäudeausrüstung des Projektes. Dies beinhaltet auch die Begleitung und Dokumentation via
MBE von allen notwendigen Sachverständigenprüfungen inkl. notwendiger Nachprüfungen.
Die KG 480 Gebäudeautomation unterteilt sich wie folgt:
1) KG 481 Automationseinrichtungen (Feldgeräte, Automationsstationen, Bedieneinricht., ...)
2) KG 482 Schaltschränke, Automationsschwerpunkte
3) KG 483 Automationsmanagement
4) KG 484 Kabel, Leitungen und Verlegesysteme
5) KG 485 Datenübertragungsnetze
6) KG 489 Sonstiges zur KG 480
Grundlage der Planung und Ausführung der Anlagen der Gebäudeautomation (GA) sind die
aktuelle Normung und Richtlinien, u.a. nachfolgende Aufstellung:
- DIN VDE 0106-101 Schutz gegen gefährliche Körperströme
- DIN 4751-2 Wasserheizungsanlagen - Geschlossene, thermostatisch abgesicherte
Wärmeerzeugeranlagen mit Vorlauftemperaturen bis 120°C
- DIN 19225 Messen, Steuern, Regeln; Benennung und Einteilung von Reglern
- DIN EN ISO 16484 Gebäudeautomatisation (GA)
- DIN V ENV13154-2 Datenkommunikation für die HLK-Gebäudetechnik Feldebene,
Datenkommunikationsprotokoll
- DIN V 32734 Digitale Automation für die Technische Gebäudeausrüstung
- DIN EN 12098-1 Mess-, Steuer- und Regeleinrichtungen für Heizungen
- VDI/VDE 3525 Blatt 1 Regelung von Raumlufttechnischen Anlagen; Grundlagen
- Hinweise zur Planung, Ausführung und Betrieb von Gebäudeautomationsanlagen in öffentlichen
Gebäuden (Gebäudeautomation 2005); AMEV
- BACnet 2019 BACnet in öffentlichen Gebäuden (Broschüre)
- VDMA Einheitsblatt 2491 - Dienstleistungen für Mess-, Steuer- und Regeleinrichtungen in heiz- und raumlufttechnischen Anlagen
- VDMA 24200-1:2019-06 - Automatisierte Brandschutz- und Entrauchungssysteme - ABE
- VDI 3814 / VDI3813; VDI 6010 Sicherheitstechnische, Einrichtungen Systemübergreifende
Funktionen
- VDI 6028 Blatt 6 Bewertungskriterien für die TGA, Anforderungsprofile und Wertungskriterien für
die Gebäudeautomation
- Allgemeine Technische Vertragsbedingungen für Bauleistungen Gebäudeautomation DIN ATV
18386
- Weitere angrenzende Regeln der Technik und den aktuellen Verordnungen (z.B. DIN, EN, VDI,
VDE, ISO, BGV usw.)
Ferner zu beachten sind:
- Brandschutzkonzept, Gutachten, bauordnungsrechtliche Vorschriften
- Arbeitsschutzrechtliche Bestimmungen.

2.3 Allgemeine Anforderungen

2.3.1 Anforderungen an die MBE (Management- und Bedienebene)

Eine übergeordnete Management- und Bedienebene (MBE) dient der erweiterten
(liegenschaftsübergreifenden) Betriebsführung, für die Aufzeichnung von Trends, der
Überwachung von Störmeldungen der Betriebstechnischen Anlagen (BTA) und Erfassung von
Verbrauchsmesswerten.
In diesem Bauvorhaben ist keine übergeordnete MBE vorgesehen.

2.3.2 Anforderungen an die Automationsebene

2.3.2.1 Anforderungen an AS (Automationsstationen)

Es werden ausschließlich BACnet-Geräte (Controller) als AS eingesetzt, die nach DIN EN ISO
16484-6 von einer Akkreditierungsstelle (Akkreditierungsstelle nach EN ISO/IEC 17025) zertifiziert
worden sind. Die AS muss als BBMD (BACnet Broadcast Management Device, nach EN-ISO
16484-5 Annex J) einsetzbar sein.
Der Betrieb, die Regelung und Steuerung der Betriebstechnischen Anlagen (BTA) erfolgt im
Automatikbetrieb über autark arbeitende Automationsstationen (AS) der Gebäudeautomation bzw.
separat ausgewiesene, autark arbeitende externe Regelungen von Fachgewerken. Die AS darf für
die Regelungs- und Steuerungsaufgaben keine Abhängigkeiten zur LBE / MBE aufweisen.
Bei Ausfall der Leitebene oder Unterbrechung der Datenverbindung von Automationsstation zur
Gebäudeleittechnik werden die Mess,- Steuer-, und Regelungsaufgaben aufrechterhalten.
Sofern mehrere AS erforderlich sind, erfolgt die Kommunikation auf der Automationsebene mittels
BACnet/IP. Die Rechnerkapazität in Bezug auf erforderliche Datenpunkte der
Automationsstationen sind mit 15 % Reserve vorgesehen. Auf den Bedieneinheiten der
Automationsstationen sind Datenpunkte und Anlagen im Klartext dargestellt.

2.3.2.2 Anforderungen an die L(N)BE (Lokale (Netzwerkfähige) Bedienebene):

Die L(N)BE einer AS, welche eine Hand-Bedienung der Aktorik und einen Überblick aller Status und Messwerte ermöglicht, sowie über ein Alarm- und Meldesystem verfügt. Außerdem können
wichtige Sollwerte und Reglerparameter geändert werden. Die Bedienbarkeit ist in der Regel an
mindestens 3 Benutzerrechteebenen gebunden. Die L(N)BE funktioniert nur bei intakter AS. Die
L(N)BE kann i.d.R. auf alle Automationsstationen in einem ASP zugreifen.
LNBE: Bei einer Lokale Netzwerkfähigen Bedienebene und einem integrierten Webserver in den
AS ist auch die Bedienung anderer AS bzw. ASP möglich.
LBE: Bei einer Lokalen Bedienebene ist die Bedienung anderer AS bzw. ASP nicht möglich.
Die LNBE beschränkt sich in diesem Bauvorhaben auf die Bedieneinrichtung an der vorderen
Außenseite des ASP010 und die kommunikative Verbindung des ASP010 mit dem ASP020 über
Bacnet IP. Dies ermöglicht eine Bedienung beider ASP über die Bedieneinrichtung am ASP010.
Der ASP020 erhält keine lokale Bedieneinrichtung und von ihm ist auch keine Bedienung des
ASP010 möglich.
Die Bedieneinrichtung zeigt Sollwerte, Messwerte und ermöglicht ein einfaches
Störmeldemanagement.

2.3.2.3 Anforderungen an Schaltschrank - Leistungsteile

Die elektrische Einspeisung der Schaltschränke erfolgt aus der Niederspannungs-Hauptverteilung
(AV). In den Schaltschränken sind alle notwendigen Bauteile der Automationsebene und die
dazugehörigen Leistungsteile eingebaut. Die Leistungs- und Steuerschaltschränke sind
schmelzsicherungsfrei geplant. Der Leitungs- und Motorschutz erfolgt über Leitungs- und
Motorschutzschalter. Dadurch kann eine rasche Wiederherstellung der Anlagenverfügbarkeit nach
Fehlerbeseitigung erreicht werden.

2.3.2.4 Anforderungen an Übertragungsnetze

Zur Kopplung der Automationsstationen untereinander, auf ein Programmiergerät oder auf die ggf.
vorhandene zentrale Leittechnik ist in jedem ASP ein Netzwerkswitch mit mindestens 5 Ports
vorgesehen.

2.3.2.5 Anforderungen an die LVB (Lokale Vorrangbedieneinrichtung)

Die LVB wird (in Hinblick auf die Hierarchie) unterhalb der AS in das elektrische Gesamtsystem
eingebunden, z.B. typischerweise an den folgenden Positionen:
1) In der Automationsebene, unmittelbar nach der AS
2) In der Feldebene, unmittelbar vor dem Feldgerät
Die LVB muss auch bei Ausfall der AS einen eingeschränkten Betrieb der nachgeschalteten
Anlage (z.B. RLT-Anlage) ermöglichen. Grundlegende (primäre) Sicherheitsfunktionen werden
hardwaretechnisch realisiert und wirken auch bei Betrieb über die LVB.
In diesem Bauvorhaben ist keine LVB vorgesehen.

2.3.3 Anforderungen an die Feldebene

Geräte mit eigener Regeltechnik werden über BUS-Anschlüsse (vorzugsweise Modbus oder
Bacnet) und/oder potentialfreie Kontakte auf die AS aufgeschaltet.
Für diese Systeme sind zusätzlich wichtige Paramater separat von der AS zu überwachen und als
Vor-/Hauptalarm auszuwerten.
Zentrale Anlagentechnik wird direkt von einer AS gesteuert/geregelt.

2.3.3.1 Anforderungen an Raumautomationssysteme

Hierzu zählen alle Raumbedieneinrichtungen, Fühler, Regler etc. die für eine bedarfsgerechte
Einzelraumregelung notwendig sind. Um einen energieoptimierten Betrieb der Anlagen und der
durch sie versorgten Nutzungsbereiche zu ermöglichen, werden die BTA bedarfsgerecht und den
Nutzeranforderungen angepasst geregelt

2.3.3.2 Anforderungen an Reparaturschalter

Die folgenden Feldgeräte erhalten einen Reparaturschalter:
• Ventilator-Motoren in Lüftungsgeräten (wenn S > 0,5 kVA)
Die folgenden Feldgeräte erhalten einen Reparaturschalter (absperrbar):
• Ventilator-Motoren in Entrauchungsanlagen
Die folgenden Feldgeräte erhalten keinen Reparaturschalter:
• Ventilator-Motoren in Umluftkühlgeräten
• Ventilator-Motoren in Umluftheizgeräten
• Pumpen
• Ventile
• Kompressoren in Wärmepumpen

2.4 Spezifische Anforderungen technischer Anlagen

2.4.1 Tagesmitteltemperatur: Definition

Die Tagesmitteltemperatur Tmittel berechnet sich aus den zur vollen Stunde gemessenen
Außenlufttemperaturen T0 bis T23.

2.4.2 Heizfall: Definition

Der Heizfall tritt ein, sobald für die Tagesmitteltemperatur Tmittel folgendes gilt:
T= 16°C

Dieser Einschaltpunkt TH,ein kann nachträglich in der AS verändert werden.
Der Heizfall endet (nach seinem Eintritt mit einer Hysterese), sobald für die Tagesmitteltemperatur
Tmittel folgendes gilt:
T=16°C +1 K

Im Standardfall beträgt der Ausschaltpunkt TH,aus somit 17 °C.

2.4.3 Kühlfall: Definition

Der Kühlfall tritt ein, sobald für die Tagesmitteltemperatur Tmittel folgendes gilt:
T=28°C

Dieser Einschaltpunkt TK,ein kann nachträglich in der AS verändert werden.
Der Kühlfall endet (nach seinem Eintritt mit einer Hysterese), sobald für die Tagesmitteltemperatur
Tmittel folgendes gilt:
T=16°C-1K

Im Standardfall beträgt der Ausschaltpunkt TK,aus somit 27 °C.

2.4.4 Totbereich (zwischen Heizfall und Kühlfall)

Die Kühlung und Heizung erfolgen über den gleichen Pufferspeicher (mitsamt dem
nachgeschalteten Verteilernetz). Somit kann nicht gleichzeitig geheizt oder gekühlt werden.
Im jeweiligen Heiz- bzw. Kühlfall ist der Pufferspeicher mit der entsprechenden Vorgabetemperatur
geladen. Bei einer direkten Umschaltung zwischen Heiz-/Kühlfall müsste der geladene
Pufferspeicher unmittelbar auf das entgegengesetzte Temperaturniveau umgeladen werden.
Aus Gründen der Wirtschaftlichkeit bzw. Energieeffizienz kann eine Umschaltung zwischen Heizfall
und Kühlfall daher nicht direkt erfolgen, sondern muss durch einen Totbereich Ttot getrennt werden

Im Standardfall befindet sich der Totbereich Ttot somit zwischen 17 °C und 27 °C. Innerhalb dieses
Bereiches darf weder der Heiz- noch der Kühlfall eintreten.

2.4.5 Anlage ASP010

• 3 Schaltschrankfelder (1 Einspeisung, 2 Steuerung), Tür jeweils einflügelig
• Maße pro Schaltschrankfeld H/B/T: 2000/800/400 mm (Höhe inkl. Sockel 200 mm)
• Kabeleinführung an Unterseite
• Kommunikative Verbindung mit ASP020 über Bacnet

2.4.6 Anlage SAN001

Die Kommunikation zum Trinkwasserzähler erfolgt über M-Bus.
Der Wasserfilter wird physikalisch angesteuert.

2.4.7 Anlage SAN002

Der Schaltbefehl der Hygienespülstation erfolgt aller 72h.

2.4.8 Anlage GTH001

Anforderungen für Feldgeräte:
• Das Ventil VTV01 wird 2-Punkt geregelt
• Das Ventil VTV02 wird stetig geregelt
Im Heizfall gelten die folgenden Anforderungen:
• Das Ventil VTV01 ist 100% geöffnet
• Das Ventil VTV02 ist 0% geöffnet
• Die Pumpe PUV01 erhält eine Freigabe (Ein- und Ausschaltbedingung für das Laden des
Pufferspeichers siehe Anlage PFS001: Ausgang Q des SR-Flipflops)
Im Kühlfall gelten die folgenden Anforderungen:
• Das Ventil VTV01 ist 0% geöffnet
• Das Ventil VTV02 regelt die Vorlauftemperatur TVL01 der Die Pumpe PUV01 erhält eine
Freigabe (Ein- und Ausschaltbedingung für das Laden des Pufferspeichers siehe Anlage
PFS001: Ausgang Q des SR-Flipflops)
• Anlage GTH002 auf 18 °C.
• Die Pumpe PUV01 erhält eine Freigabe (Ein- und Ausschaltbedingung für das Laden des
Pufferspeichers siehe Anlage PFS001: Ausgang Q des SR-Flipflops)
2.4.9 Anlage GTH002
Anforderungen für Feldgeräte:
• Das Ventil VTR01 wird 2-Punkt geregelt
Im Heizfall gelten die folgenden Anforderungen:
• Das Ventil VTR01 ist 0% geöffnet
• Die Pumpe PUV01 erhält keine Freigabe
Im Kühlfall gelten die folgenden Anforderungen:
• Das Ventil VTR01 ist 100% geöffnet
• Die Pumpe PUV01 erhält eine Freigabe (Ein- und Ausschaltbedingung für das Laden des
Pufferspeichers siehe Anlage PFS001: Ausgang Q des SR-Flipflops
• Die Vorlauftemperatur TVL01 wird durch das Ventil VTV02 der Anlage GTH001 auf 18°C
geregelt.

2.4.10 Anlage WPU001

Anforderungen für Feldgeräte:
• Das Ventil VTR01 wird 2-Punkt geregelt
Im Heizfall gelten die folgenden Anforderungen:
• Die Wärmepumpe WPU01 erhält eine Freigabe (Ein- und Ausschaltbedingung für das Laden
des Pufferspeichers siehe Anlage PFS001: Ausgang Q des SR-Flipflops)
• Die Wärmepumpe WPU01 erhält einen Sollwert von 50°C (für intern geregelte
Vorlauftemperatur)
• Das Ventil VTR01 ist 100% geöffnet
• Die Pumpe PUV01 erhält eine Freigabe (Ein- und Ausschaltbedingung für das Laden des
Pufferspeichers siehe Anlage PFS001: Ausgang Q des SR-Flipflops)
Im Kühlfall gelten die folgenden Anforderungen:
• Das Ventil VTR01 ist 0% geöffnet
• Die Pumpe PUV01 erhält keine Freigabe

2.4.11 Anlage PFS001

Die Temperatursensoren an der Ober- bzw. Unterseite des Pufferspeichers starten bzw. beenden
dessen Ladevorgang zwangsweise. Je nach Heiz- bzw. Kühlfall ändern sich dabei die Eingangs- und Ausgangsparameter und die angesteuerten Feldgeräte. Der Temperaturfühler in mittlerer
Höhe dient einer vorzeitigen Einschaltung des Ladevorgangs, falls die thermische
Entnahmeleistung außergewöhnlich hoch ist.
Das Grundprinzip beruht dabei auf einer Einschaltung des Ladevorgangs, wenn der Pufferspeicher
entladen ist und einer Ausschaltung des Ladevorgangs, wenn der Pufferspeicher gefüllt ist. Für
diesen Zweck wird eine Logikschaltung mittels SR-Flipflop vorgegeben. Der Ausgang Q des SR Flipflops nimmt den Wert 1 an, wenn die Set-Bedingung eintritt. Die Reset-Bedingung führt zur
Einstellung des Werts 0.
Im Heizfall gelten die folgenden Vorgaben:
• Die Set-Bedingung tritt zwangsweise ein, wenn der obere Temperaturfühler TSP01 der
Anlage PFS001 die Temperatur von 50 °C unterschreitet
Set: TSP01 < 50°C
• Die Set-Bedingung tritt weiterhin vorzeitig ein, wenn der mittlere Temperaturfühler TSP02 der
Anlage PFS001 die Temperatur von 50 °C innerhalb einer Zeit vor unterschreitet. Dafür ist
eine sinnvolle Grenze in Abhängigkeit der Pufferspeichergröße zur optimalen Reaktion auf
die Entladegeschwindigkeit festzulegen
Set: TSP02 < 50°C
• Die Set-Bedingung beendet den Timer für die Entladezeit.
• Die Reset-Bedingung tritt ein, wenn der untere Temperaturfühler TSP03 der Anlage PFS001
die Temperatur von 50 °C überschreitet.
• Die Reset-Bedingung startet den Timer für die Entladezeit.
• Der Ausgang Q des SR-Flipflops erzeugt eine Freigabe der folgenden Feldgeräte:
 Die Pumpe PUV01 der Anlage GTH001
 Die Pumpe PUV01 der Anlage WPU001
 Die Wärmepumpe WPU01 der Anlage WPU001
Im Kühlfall gelten die folgenden Vorgaben:
• Die Set-Bedingung tritt zwangsweise ein, wenn der untere Temperaturfühler TSP03 der
Anlage PFS001 die Temperatur von 18 °C überschreitet
Set: TSP03 > 18°C
• Die Set-Bedingung tritt weiterhin vorzeitig ein, wenn der mittlere Temperaturfühler TSP02 der
Anlage PFS001 die Temperatur von 18 °C innerhalb einer Zeit tvor überschreitet. Dafür ist
eine sinnvolle Grenze in Abhängigkeit der Pufferspeichergröße zur optimalen Reaktion auf
die Entladegeschwindigkeit festzulegen.
Set: TSP02 > 18°C
• Die Set-Bedingung beendet den Timer für die Entladezeit.
• Die Reset-Bedingung tritt ein, wenn der obere Temperaturfühler TSP01 der Anlage PFS001
die Temperatur von 18 °C unterschreitet
Reset: TSP01 = 18°C
• Die Reset-Bedingung startet den Timer für die Entladezeit.
• Der Ausgang Q des SR-Flipflops erzeugt eine Freigabe der folgenden Feldgeräte:
 Die Pumpe PUV01 der Anlage GTH001
 Die Pumpe PUV01 der Anlage GTH00
Unter normalen Umständen dürfen die Set- und Reset-Bedingungen des SR-Flipflops nicht
gleichzeitig eintreten. Liegt dieser Fall vor, wird eine Störmeldung generiert.

2.4.12 Vorlauf- & Raumtemperatur GA-Sollwert: Außentemperaturführung

Die Vorlauftemperatur der Heiz-/Kühlkreise wird zwingend außentemperaturgeführt. Diese
Maßnahme führt zur Energieeinsparung und gewährleistet im Kühlfall zusätzlich, dass der
Taupunkt nicht erreicht wird (bzw. Kondensation verhindert wird). Dadurch entfallen
Taupunktwächter, wodurch Kosten gespart werden.
Im Heizfall gelten die folgenden Vorgaben:
TVL01-A und TVL01-B sind anlagenabhängig und werden in den Kapiteln 2.4.13 bis 2.4.15
präzisiert (unterschiedliche Vorlauftemperaturen für z.B. FBH und RLT)
Im Kühlfall gelten die folgenden Vorgaben:
Im Kühlfall wird zusätzlich zur Vorlauftemperatur auch der GA-Sollwert der Raumtemperatur
zwingend außentemperaturgeführt. Diese Maßnahme gewährleistet ein korrektes
Zusammenwirken der unterschiedlichen Temperaturtypen bei gleichzeitiger Berücksichtigung von
Temperaturgrenzwerten.
Für die Vorlauftemperatur TVL01 gilt im Kühlfall die folgende Vorgabe:
• TVL01 = TAU01 - 13 °C (TVL01 jedoch niemals unter 18 °C)
Für den GA-Sollwert (der Raumtemperatur) SW-01 gilt im Kühlfall die folgende Vorgabe:
• GA-Sollwert = TAU01 - 5 °C (GA-Sollwert jedoch niemals unter 26 °C)

2.4.13 Anlage HKR001

Im Heizfall gelten die folgenden Vorgaben:
• Die Pumpe PUV01 erhält eine Freigabe
• Die Vorlauftemperatur TVL01 wird durch das Ventil VTV01 stetig und
außentemperaturgeführt vom Temperaturfühler TAU01 der Anlage HKR001 mit den
folgenden Prinzipien geregelt:
 TAU01 < -15°C: TVL01 = 45 °C
 TAU01 > 16°C: TVL01 = 40 °C
  -15°C < TAU01 < 16°C: TVL01 wird stetig zwischen 40 bis 45 °C geregelt
Im Kühlfall gelten die folgenden Vorgaben:
• Die Pumpe PUV01 erhält eine Freigabe
• Die Vorlauftemperatur TVL01 wird durch das Ventil VTV01 stetig und
außentemperaturgeführt vom Temperaturfühler TAU01 der Anlage HKR001 mit den
folgenden Prinzipien geregelt:
  TVL01 = TAU01 - 13 °C (TVL01 jedoch niemals unter 18 °C)

2.4.14 Anlage HKR002

Im Heizfall gelten die folgenden Vorgaben:
• Die Pumpe PUV01 erhält eine Freigabe
• Die Vorlauftemperatur TVL01 wird durch das Ventil VTV01 stetig und
außentemperaturgeführt vom Temperaturfühler TAU01 der Anlage HKR001 mit den
folgenden Prinzipien geregelt:
  TAU01 < -15°C: TVL01 = 50 °C
  TAU01 > 16°C: TVL01 = 45 °C
  -15°C < TAU01 < 16°C: TVL01 wird stetig zwischen 45 bis 50 °C geregelt
Im Kühlfall gelten die folgenden Vorgaben:
• Die Pumpe PUV01 erhält eine Freigabe
• Die Vorlauftemperatur TVL01 wird durch das Ventil VTV01 stetig und
außentemperaturgeführt vom Temperaturfühler TAU01 der Anlage HKR001 mit den
folgenden Prinzipien geregelt:
  TVL01 = TAU01 - 13 °C (TVL01 jedoch niemals unter 18 °C)

2.4.15 Anlage HKR003

Im Heizfall gelten die folgenden Vorgaben:
• Die Pumpe PUV01 erhält eine Freigabe
• Die Vorlauftemperatur TVL01 wird durch das Ventil VTV01 stetig und
außentemperaturgeführt vom Temperaturfühler TAU01 der Anlage HKR001 mit den
folgenden Prinzipien geregelt:
  TAU01 < -15°C: TVL01 = 45 °C
  TAU01 > 16°C: TVL01 = 40 °C
  -15°C < TAU01 < 16°C: TVL01 wird stetig zwischen 40 bis 45 °C geregelt
Im Kühlfall gelten die folgenden Vorgaben:
• Die Pumpe PUV01 erhält eine Freigabe
• Die Vorlauftemperatur TVL01 wird durch das Ventil VTV01 stetig und
außentemperaturgeführt vom Temperaturfühler TAU01 der Anlage HKR001 mit den
folgenden Prinzipien geregelt:
  TVL01 = TAU01 - 13 °C (TVL01 jedoch niemals unter 18 °C)

2.4.16 Anforderungen an unterschiedliche Sollwert-Typen

Jeder Raumregler erhält (für den Sollwert der Raumtemperatur) kommunikativ einen
witterungsgeführten GA-Sollwert von der Gebäudeautomation. Durch seinen integrierten
Sollwertsteller wird der GA-Sollwert nachträglich um ± 3K verändert und erzeugt dadurch den
Gesamt-Sollwert. Mit diesem Gesamt-Sollwert wird das jeweilige Stellglied im Raum geregelt.
Im Heizfall gelten die folgenden Vorgaben:
• Der GA-Sollwert wird raumabhängig mit den folgenden Werten ausgegeben:
15 °C
18 °C
20 °C
22 °C (+ nachträgliche Sollwertverstellung durch Raumregler)
24 °C
Im Kühlfall gelten die folgenden Vorgaben:
• Der GA-Sollwert wird nicht raumabhängig ausgegeben
• Der GA-Sollwert wird außentemperaturgeführt vom Temperaturfühler TAU01 der Anlage
HKR001 nach dem folgenden Prinzip ausgegeben:
 GA-Sollwert = TAU01 - 5 °C (GA-Sollwert jedoch niemals unter 26 °C)
 Präzise Vorgaben siehe Kapitel 2.4.12

2.4.17 Anforderungen an Raumregler / Raumbediengeräte

Für die Raumregler / Raumbediengeräte gelten die folgenden Vorgaben:
• Montage in eine Unterputz-Gerätedose muss möglich sein
• Kommunikationsschnittstelle für Bacnet MS/TP, Bacnet IP oder Modbus RTU
• Kommunikative Übermittlung und Verarbeitung eines externen Sollwerts der
Gebäudeautomation an den Raumregler muss möglich sein
• Integrierter Temperaturfühler
• Integrierter Sollwertsteller ± 3K über z.B. Drehrad (Touchpanel nicht erforderlich)
• Integrierter analoger Ausgang zur stetigen Ansteuerung von bis zu 2 Ventilen
• Integrierter Raumregler, der den integrierten, analogen Ausgang in Abhängigkeit des GASollwerts und des integrierten Sollwertstellers (als Gesamt-Sollwert) eigenständig regelt
(siehe Kapitel 2.4.16)
• Der Raumregler muss nicht eigenständig zwischen Heizen und Kühlen umschalten
• Die Gebäudeautomation übernimmt die vollständige Umschaltung zwischen Heizen/Kühlen
und sendet einen witterungsabhängigen GA-Sollwert an den Raumregler
• Die Regelung des FBH-Ventils übernimmt der Regler, nicht die GA

2.4.18 Anlagen Raumautomation (RAU---) allgemein

Die Anlagen Raumautomation werden folgendermaßen gekennzeichnet/gegliedert:
• RAU010+: Min. Raumtemperatur im Heizfall: 15°C (abgesehen von Sollwertverstellung)
• RAU020+: Min. Raumtemperatur im Heizfall: 18°C (abgesehen von Sollwertverstellung)
• RAU030+: Min. Raumtemperatur im Heizfall: 20°C (abgesehen von Sollwertverstellung)
• RAU040+: Min. Raumtemperatur im Heizfall: 22°C (abgesehen von Sollwertverstellung)
• RAU070+: Min. Raumtemperatur im Heizfall: 24°C (abgesehen von Sollwertverstellung)

2.4.19 Volumenstromregler (variabel und konstant)

Die VVSR dienen nicht primär der Regelung der Raumtemperatur, sondern einer ständigen
Grundlüftung (Öffnungsgrad = 30 %) und einer Bedarfslüftung (entweder zeitabhängig oder per
Anwesenheitsdetektion; Öffnungsgrad = 100 %):
• Zeitabhängige Lüftung: Alle 2,5 h für 30 min (Start: 6 Uhr, Ende: 18:30 Uhr)
• Anwesenheitsdetektion: Präsenz-/Bewegungsmelder, Lichtschalter
• Lüftung bei Anwesenheitsdetektion: während Anwesenheit und 15 min danach
Im Heizfall gelten die folgenden Vorgaben:
• Die Zulufttemperaturen (für VVSR und KVSR) werden in der Anlage TKA001 mittels des
Ventils VTV01 auf 22 °C geregelt
• Siehe Kapitel 2.4.23

Im Kühlfall gelten die folgenden Vorgaben:
• Die Zulufttemperaturen (für VVSR und KVSR) werden in der Anlage TKA001 mittels des
Ventils VTV02 außentemperaturgeführt geregelt (entsprechend GA-Sollwert in
Kapitel 2.4.12), jedoch mittels des Außentemperaturfühlers TAU01 der Anlage TKA001
• GA-Sollwert = TAU01 - 5 °C (GA-Sollwert jedoch niemals unter 26 °C)
• Siehe Kapitel 2.4.23

2.4.20 Raumtypen mit spezifischer Raumregelung

Die spezifische Regelung erfolgt in Abhängigkeit des jeweiligen Raumtyps.
Raumtyp 1:
• Raumtemperaturfühler (ohne Sollwertsteller/Raumregler)
 Die GA-Temperaturfühler werden physikalisch direkt an den ASP010 gekoppelt
• Nur Temperaturüberwachung
• Ungeregelte Heizung durch Zuluft-KVSR (22°C im Heizfall)
• Ungeregelte Kühlung durch Zuluft-KVSR (außentemperaturgeführt)
 Ausnahme: Serverraum R-036 mit zusätzlicher, autarker Klimatisierung
Raumtyp 2:
• Raumtemperaturfühler (ohne Sollwertsteller/Raumregler)
 Die GA-Temperaturfühler werden physikalisch direkt an den ASP010 gekoppelt
• Fußbodenheizung(en)
• Regelung FBH im Heizfall:
 Mit dem festen GA-Sollwert (raumabhängig, siehe Kapitel 2.4.18) werden die FBHVentile physikalisch direkt vom ASP010 geregelt
• Regelung FBH im Kühlfall:
 Mit dem außentemperaturgeführten GA-Sollwert (siehe Kapitel 2.4.12) werden die
FBH-Ventile physikalisch direkt vom ASP010 geregelt
Raumtyp 3:
• Raumregler (mit integriertem Sollwertsteller und Raumtemperaturfühler)
• Fußbodenheizung(en)
• Regelung FBH im Heizfall:
 Der feste GA-Sollwert (raumabhängig, siehe Kapitel 2.4.18) wird kommunikativ an die
Raumregler übertragen
 der GA-Sollwert kann nachträglich durch den im Raumregler integrierten
Sollwertsteller um ± 3K verstellt werden, am Reglerausgang ergibt sich der GesamtSollwert
 Der Raumregler regelt die FBH-Ventile auf den Gesamt-Sollwert (nicht den GASollwert)
• Regelung FBH im Kühlfall:
 Der außentemperaturgeführte GA-Sollwert (siehe Kapitel 2.4.12) wird kommunikativ
an die Raumregler übertragen
 der GA-Sollwert kann nachträglich durch den im Raumregler enthaltenen
Sollwertsteller um ± 3K verstellt werden, am Ausgang ergibt sich der GesamtSollwert
 Der Raumregler regelt die FBH-Ventile auf den Gesamt-Sollwert (nicht den GASollwert
Raumtyp 4:
• Raumtemperaturfühler (ohne Sollwertsteller/Raumregler)
▪ Die GA-Temperaturfühler werden physikalisch direkt an den ASP010 gekoppelt
• Fußbodenheizung(en)
• 2 Präsenzmelder (jeweils 1 im Duschraum und Vorraum)
▪ Die Präsenzmelder aktivieren die Bedarfslüftung (siehe Kapitel 2.4.19)
• Elektroheizung mit manueller Bedienung, ohne GA-Aufschaltung
• Regelung FBH im Heizfall:
▪ Mit dem festen GA-Sollwert (raumabhängig, siehe Kapitel 2.4.18) werden die FBHVentile physikalisch direkt vom ASP010 geregelt
• Regelung FBH im Kühlfall:
▪ Mit dem außentemperaturgeführten GA-Sollwert (siehe Kapitel 2.4.12) werden die
FBH-Ventile physikalisch direkt vom ASP010 geregelt.

2.4.21 Zuordnung der Räume zu den jeweiligen Raumtypen

2.4.22 Anlage ASP020

• 2 Schaltschrankfelder (1 Einspeisung, 1 Steuerung), Tür jeweils einflügelig
• Maße pro Schaltschrankfeld H/B/T: 1600/800/400 mm (Höhe inkl. Sockel 200 mm)
• Kabeleinführung an Unterseite
• Kommunikative Verbindung mit ASP010 über Bacnet
• Aufstellung auf Dach (gegenüber RLT-Anlage)
• Edelstahl-Gehäuse
• Kabel/Leitungen UV- und witterungsbeständig in geschlossenen und gestelzten
Verlegesystemen (mindestens feuerverzinkt)
• 2x Schwanenhals zur Einführung ins Gebäude (zur Verbindung mit ASP010)
• Überspannungsschutz im Gebäude unmittelbar nach Einführung
• Die Gefahrmeldung bzw. Auslösung des BMA-Kopplers KOP01 führt zur vollständigen
Ausschaltung der RLT und Schließung der Brandschutzklappen und Lüftungsklappen

2.4.23 Anlage TKA001

Sicherheitsanforderungen:
• Der Frostschutzwächter TZ-01 schaltet bei Auslösung die Pumpe PUV01 zwangsweise ein
(über eine elektrische Direktschaltung, nicht über die AS)
• Die Rauchmelder QZ-01 und QZ-02 schalten bei Auslösung die RLT vollständig aus und
schließen die Brandschutzklappen und Lüftungsklappen
Anforderungen für Feldgeräte:
• Das Ventil VTR01 regelt stetig
• Die Ventilator-Drehzahlen werden stetig geregelt durch die jeweiligen Differenzdruckfühler

• Die Bypass-Klappe WRG01 des Kreuzstrom-Wärmetauschers wird stetig geregelt durch den
Temperaturfühler TFO01 (WRG01 schließt unterhalb von 5 °C stetig), diese Maßnahme hat
Priorität gegenüber der Wärmerückgewinnung
Im Heizfall gelten die folgenden Vorgaben:
• Die Pumpe PUV01 erhält eine Freigabe
• Das Ventil VTR01 regelt die Zuluft-Temperatur mittels des Temperaturfühlers TZU02 auf
22 °C
• Die Klappe WRG01 regelt stetig in Abhängigkeit des Temperaturfühlers TFO01 um 5 °C
(Verhinderung der Vereisung) und unterstützt den Erhitzer durch Wärmerückgewinnung in
Abhängigkeit des Temperaturfühlers TZU02
Im Kühlfall gelten die folgenden Vorgaben:
• Die Pumpe PUV01 erhält eine Freigabe
• Das Ventil VTR01 regelt die Zuluft-Temperatur mittels des Temperaturfühlers TZU02
außentemperaturgeführt (entsprechend GA-Sollwert in Kapitel 2.4.12), jedoch mittels des
Außentemperaturfühlers TAU01 der Anlage TKA001
• GA-Sollwert = TAU01 - 5 °C (GA-Sollwert jedoch niemals unter 26 °C)
• Die Klappe WRG01 unterstützt den Kühler durch Wärmerückgewinnung in Abhängigkeit des
Temperaturfühlers TZU02
Im Totbereich (weder Heiz- noch Kühlfall) gelten die folgenden Vorgaben:
• Die Pumpe PUV01 erhält keine Freigabe
• Das Ventil VTR01 ist 0% geöffnet.

## LOS 22: Gebäudeautomation
Datum: 13.03.2026

### Bereich 1 KG 480 Gebäudeautomation

#### Abschnitt 1.1 KG 481 Feldgeräte, Automationsdienstleistungen-/ hardware

**1.1.10 Außentemperatur-Messwertgeber**
Außentemperatur-Messwertgeber,
Sensor / Messsignal: zum Automationssystem
Messbereich: bis +90 °C,
Wiederholungsgenauigkeit: 0,5 K
relativer Fehler: 1,6% vom Einsatzbereich
zulässige Luftfeuchte: 95% r.H.
Schutzart: (nach EN 60 529)
einschl. Sonnenschutzeinrichtung
Menge: 1,000 St

**1.1.20 Überspannungsschutzgerät Typ 2 400/230VAC Leistung**
Überspannungsschutzgerät DIN EN 61643-11 (VDE 0675-6-11), Typ 2, als Reiheneinbaugerät, Maße DIN 43880, mit Funktionsanzeige und potentialfreiem Kontakt für Fernanzeige, Bemessungsbetriebsspannung 230/400 V AC, Nennableitstoßstrom (8/20) je Leiter mind. 20 kA, Nennableitstoßstrom (8/20) zwischen N und PE mind. 10 kA, 3-polig, Schutzpegel max. 1,5 kV, zur Montage auf Tragschiene
Menge: 2,000 St

**1.1.30 Überspannungsschutzgerät 2 Daten/Steuerung**
Überspannungsschutzgerät für GA-Systeme, für Montage auf Tragschiene DIN EN 60715, für 4 DA, Blitzstrom- und Überspannungsableiter D1 + C2 + C1, bei 10/350 und 8/20 mys, erdbezogenes Potential, Bemessungsbetriebsspannung 24 V DC, Nennableitstoßstrom (8/20) je Leiter mind. 1,5 kA, mit Funktionsanzeige und potentialfreiem Kontakt für Fernanzeige.
Menge: 3,000 St

**1.1.40 Aufbaugehäuse Überspannungsschutz**
Aufbaugehäuse aus Isolierstoff, plombierbar, mit durchsichtigem Deckel, für Einbau von vorgenannten Überspannungsschutzgeräten, Schutzart IP 65 DIN EN 60529 (VDE 0470-1), Länge 8 TE.
Menge: 3,000 St

**1.1.50 Temperatur-Messwertgeber Luftltg.**
Temperatur-Messwertgeber für Luftleitungen, Ausführung Ausgänge Feldgerät mit Messsignal passend zum Automationssystem, Gehäuse in Schutzart IP 54 DIN EN 60529 (VDE 0470-1).
Menge: 4,000 St

**1.1.60 Differenzdruckwächter Luft**
Druckwächter für Luft, mit kompletter Messleitung bis 3 m, einschl. Anschlusszubehör, Ausführung Feldgerät mit potentialfreiem Schaltkontakt passend zum Automationssystem, Gehäuse in Schutzart IP 54 nach DIN EN 60529 (VDE 0470-1).
Menge: 6,000 St

**1.1.70 Differenzruck-Messwertgeber Luft**
Druck-Messwertgeber, zum Einbau in den Luftkanal, Ausführung Ausgänge Feldgerät mit Messsignal passend zum Automationssystem.
Menge: 2,000 St

*Hinweis: Tauchtemperatur-Messwertgeber*
Der Bieter hat ausschließlich den in den Planungsunterlagen vorgesehenen bzw. technisch erforderlichen Tauchtemperatur-Messwertgeber für die jeweilige Anwendung anzubieten.
Die Auswahl hat entsprechend den Vorgaben der Lüftungsplanung, den angegebenen Messbereichen, Einbausituationen sowie den Anforderungen der Gebäudeautomation zu erfolgen.
Abweichungen von den Planungsunterlagen sind nur nach vorheriger Abstimmung und Freigabe durch die Fachplanung zulässig.
Der angebotene Tauchtemperatur-Messwertgeber muss für den vorgesehenen Einsatzbereich geeignet sein und sämtliche erforderlichen Zubehörteile (z. B. Tauchhülse, Anschlussmaterial) umfassen.
Der Bieter hat sicherzustellen, dass der angebotene Sensor vollständig kompatibel mit dem vorgesehenen Regelungs- bzw. Automationssystem ist.

**1.1.80 Tauchtemperatur-Messwertgeber**
*** Grundposition ZZ 1.0
Tauchtemperatur-Messwertgeber mit Kapillarrohr und Messpatrone, Einsatzbereich - 30 bis 150 Grad C, Wiederholgenauigkeit +/- 1 K, Schutzrohr mit Gewinde nur liefern, PN 16, aus Messing, Einbaulänge 160 mm, aktive Messzone bis 50 mm, einschl. Einschweißmuffe für wärmegedämmte Rohre, Ausführung Ausgänge Feldgerät mit Messsignal passend zum Automationssystem, Gehäuse in Schutzart IP 54 DIN EN 60529 (VDE 0470-1).
Menge: 15,000 St
Leistungsbereichkatalog: 070

**1.1.90 Tauchtemperatur-Messwertgeber**
*** Wahlposition ZZ 1.1
Tauchtemperatur-Messwertgeber mit Kapillarrohr und Messpatrone, Einsatzbereich - 10 bis 120 Grad C, Wiederholgenauigkeit +/- 1 K, Schutzrohr mit Gewinde nur liefern, PN 16, aus Messing, Einbaulänge 160 mm, aktive Messzone bis 50 mm, einschl. Einschweißmuffe für wärmegedämmte Rohre, Ausführung Ausgänge Feldgerät mit Messsignal passend zum Automationssystem, Gehäuse in Schutzart IP 54 DIN EN 60529 (VDE 0470-1).
Menge: 15,000 St

**1.1.100 Tauchtemperatur-Messwertgeber**
*** Wahlposition ZZ 1.2
Tauchtemperatur-Messwertgeber mit Kapillarrohr und Messpatrone, Einsatzbereich - 10 bis 120 Grad C, Wiederholgenauigkeit +/- 1 K, Schutzrohr mit Gewinde nur liefern, PN 16, aus Messing, Einbaulänge 120 mm, aktive Messzone bis 50 mm, einschl. Einschweißmuffe für wärmegedämmte Rohre, Ausführung Ausgänge Feldgerät mit Messsignal passend zum Automationssystem, Gehäuse in Schutzart IP 54 DIN EN 60529 (VDE 0470-1).
Menge: 15,000 St

**1.1.110 Tauchtemperatur-Messwertgeber**
*** Wahlposition ZZ 1.3
Tauchtemperatur-Messwertgeber mit Kapillarrohr und Messpatrone, Einsatzbereich - 10 bis 120 Grad C, Wiederholgenauigkeit +/- 1 K, Schutzrohr mit Gewinde nur liefern, PN 16, aus Messing, Einbaulänge 100 mm, aktive Messzone bis 50 mm, einschl. Einschweißmuffe für wärmegedämmte Rohre, Ausführung Ausgänge Feldgerät mit Messsignal passend zum Automationssystem, Gehäuse in Schutzart IP 54 DIN EN 60529 (VDE 0470-1).
Menge: 15,000 St

**1.1.120 Raumtemperatur-Messwertgeber ohne Sollwertversteller Aufputz**
Raumtemperatur- Messwertgeber ohne Sollwertverstellung,
Sensor / Messsignal: zum Automationssystem
Messbereich: bis +40 °C,
Messgenauigkeit: 0,2 K
Montageart: aufputz
Anzeige-Display: digital
Schutzart: 30 (nach EN 60 529)
Menge: 3,000 St

**1.1.130 Raumtemperatur-Messwertgeber ohne Sollwertversteller Unterputz**
Raumtemperatur- Messwertgeber ohne Sollwertverstellung,
Sensor / Messsignal: zum Automationssystem
Messbereich: bis +40 °C,
Messgenauigkeit: 0,2 K
Montageart: in Holwanddosen
Anzeige-Display: digital
Schutzart: 30 (nach EN 60 529)
Menge: 12,000 St

**1.1.140 Raumregler**
Gerätetyp: Raumregler
Messgröße: Temperatur
Messbereich Temperatur: 0 °C bis +50 °C
Messgenauigkeit Temperatur: ±1 K
Anzeige: LCD-Display Hintergrundbeleuchtung weiß
Funktionen: integrierter PI- und Zweipunkt-/Dreipunktregler, 2.Regelkreis: Zweipunktregler
Gehäuse: PC, Glas, optional schwarz oder weiß
Schutzart: IP30 gemäß DIN EN 60529
Netzwerktechnologie: RS485 BACnet MS/TP, Fail-safe Biasing erforderlich

liefern und montieren
Menge: 23,000 St

**1.1.150 2-Wege- Ventil DN 20**
Bauteil: Zwei Wege-Regelventil zur Regelung des Volumenstroms in Heizungs- oder Kühlanlagen
Funktion: Stetige oder schaltende Regelung des Durchflusses in Rohrleitungen
Nennweite:  DN 20, 6,3 m³/h
Nenndruck: PN 16
Medium:
Heizungswasser/ Kühlwasser
Medientemperatur: ca. 18 °C bis + 60 °C
Ventilkörper: Messing oder Rotguss
Ventilsitz / Ventilkegel: Edelstahl oder Messing
Dichtungen: EPDM oder PTFE
Anschlussart: Innengewinde oder Flanschanschluss
Stellantrieb: elektrischer Stellantrieb passend zum Gebäudeautomationssystem
Steuersignal: 0 - 10 V
Schutzart (Antrieb):mindestens IP54
Einbau: Heizungs- oder Kühlkreisläufe von Rohrleitungssystemen
Normen / Richtlinien:
DIN EN 60534 (Regelventile)
DIN EN 12266 (Dichtheitsprüfung)
liefern und dem Gewerk Heizung bereitstellen.
Menge: 1,000 St

**1.1.160 2-Wege- Ventil DN 25**
Bauteil: Zwei Wege-Regelventil zur Regelung des Volumenstroms in Heizungs- oder Kühlanlagen
Funktion: Stetige oder schaltende Regelung des Durchflusses in Rohrleitungen
Nennweite:  DN 25, 6,3 m³/h
Nenndruck: PN 16
Medium:
Heizungswasser/ Kühlwasser
Medientemperatur: ca. 18 °C bis + 60 °C
Ventilkörper: Messing oder Rotguss
Ventilsitz / Ventilkegel: Edelstahl oder Messing
Dichtungen: EPDM oder PTFE
Anschlussart: Innengewinde oder Flanschanschluss
Stellantrieb: elektrischer Stellantrieb passend zum Gebäudeautomationssystem
Steuersignal: 0 - 10 V
Schutzart (Antrieb):mindestens IP54
Einbau: Heizungs- oder Kühlkreisläufe von Rohrleitungssystemen
Normen / Richtlinien:
DIN EN 60534 (Regelventile)
DIN EN 12266 (Dichtheitsprüfung)
liefern und dem Gewerk Heizung bereitstellen.
Menge: 1,000 St

**1.1.170 2-Wege- Ventil DN 32**
Bauteil: Zwei Wege-Regelventil zur Regelung des Volumenstroms in Heizungs- oder Kühlanlagen
Funktion: Stetige oder schaltende Regelung des Durchflusses in Rohrleitungen
Nennweite: DN 32, 16 m³/h
Nenndruck: PN 16
Medium:
Heizungswasser/ Kühlwasser
Medientemperatur: ca. 18 °C bis + 60 °C
Ventilkörper: Messing oder Rotguss
Ventilsitz / Ventilkegel: Edelstahl oder Messing
Dichtungen: EPDM oder PTFE
Anschlussart: Innengewinde oder Flanschanschluss
Stellantrieb: elektrischer Stellantrieb passend zum Gebäudeautomationssystem
Steuersignal: 0 - 10 V
Schutzart (Antrieb):mindestens IP54
Einbau: Heizungs- oder Kühlkreisläufe von Rohrleitungssystemen
Normen / Richtlinien:
DIN EN 60534 (Regelventile)
DIN EN 12266 (Dichtheitsprüfung)
liefern und dem Gewerk Heizung bereitstellen.
Menge: 3,000 St

**1.1.180 3-Wege- Ventil DN 20**
Bauteil: Drei Wege-Regelventil für Heizungs- oder Kühlanlagen
Funktion: Mischen oder Verteilen von Heiz- bzw. Kühlmedien
Nennweite:  DN 20, 6,3 m³/h
Nenndruck: PN 16
Medium:
Heizungswasser/ Kaltwasser

Medientemperatur: ca. 18 °C bis + 60 °C
Ventilkörper: Messing oder Rotguss
Ventilkegel / Sitz: Edelstahl oder Messing
Dichtungen: EPDM oder PTFE
Anschlussart: Innengewinde oder Flanschanschluss
Stellantrieb: elektrischer Stellantrieb geeignet für Automationssystem
Steuersignal: 0 - 10 V
Schutzart (Antrieb):mindestens IP54
Einbau:in Rohrleitungen der Heiz- oder Kühlkreise
Normen:
DIN EN 60534/ DIN EN 12266

liefern und montieren
Menge: 3,000 St

**1.1.190 3-Wege- Ventil DN 32**
Bauteil: Drei Wege-Regelventil für Heizungs- oder Kühlanlagen
Funktion: Mischen oder Verteilen von Heiz- bzw. Kühlmedien
Nennweite: DN 32, kvs = 16 m³/h
Nenndruck: PN 16
Medium:
Heizungswasser/ Kaltwasser

Medientemperatur: ca. 18 °C bis + 60 °C
Ventilkörper: Messing oder Rotguss
Ventilkegel / Sitz: Edelstahl oder Messing
Dichtungen: EPDM oder PTFE
Anschlussart: Innengewinde oder Flanschanschluss
Stellantrieb: elektrischer Stellantrieb geeignet für Automationssystem
Steuersignal: 0 - 10 V
Schutzart (Antrieb):mindestens IP54
Einbau:in Rohrleitungen der Heiz- oder Kühlkreise
Normen:
DIN EN 60534/ DIN EN 12266

liefern und montieren
Menge: 2,000 St

**1.1.200 Rauchmelder (Abluft)**
Bauteil: Rauchmelder für Abluftkanäle in Lüftungsanlagen
Funktion: Detektion von Rauch in Abluftkanälen zur Auslösung von Brandschutzfunktionen (z. B. Abschaltung von Ventilatoren oder Schließen von Brandschutzklappen)
Detektionsprinzip: optischer Rauchmelder (Streulichtprinzip)
Einbauort: Abluftkanal von Lüftungsanlagen
Versorgungsspannung: 24 V DC (typisch)
Signalausgang: potentialfreier Relaiskontakt oder Signal für Gebäudeautomation / Brandmeldeanlage
Anzeige: LED-Statusanzeige (Betrieb / Alarm / Störung)
Montage: Einbau im Lüftungskanal mit Kanalgehäuse und Probennahme
Gehäusematerial: Kunststoff oder Metallgehäuse
Schutzart: mindestens IP40
Betriebstemperatur: ca. −10 °C bis +50 °C
Wartung: Revisionsöffnung für Wartung und Reinigung vorzusehen
Normen / Richtlinien:
DIN EN 54 (Brandmeldesysteme)
VdS-Richtlinien für Rauchmelder (falls erforderlich)
liefern und montieren
Menge: 1,000 St

**1.1.210 SBT/STW - Sicherheitstemperaturbegrenzer**
Sicherheitstemperaturbegrenzer zur Überwachung und Begrenzung der maximal zulässigen Temperatur in Heizungsanlagen
Auslösung bei Überschreiten der eingestellten Grenztemperatur mit Abschaltung des Wärmeerzeugers oder der Pumpe
Temperaturfühler mit Kapillarrohr und Tauchhülse zur Montage im Heizwasserkreislauf
Einstellbarer Temperaturbereich, typischer Grenzwert bis ca. 110 °C
Manuelle Entriegelung (Reset) nach Auslösung
Potentialfreier Kontakt zur Abschaltung oder Meldung an Gebäudeautomation
Gehäuse aus Kunststoff oder Metall für Schalttafeleinbau oder Wandmontage
Schutzart mindestens IP40 / IP54 gemäß DIN EN 60529
Ausführung gemäß DIN EN 14597 für Temperaturbegrenzer in Heizungsanlagen
Menge: 3,000 St

**1.1.220 Bezeichnungsschild**
Bezeichnungsschild, aus Resopal, Farbe und Beschriftung nach Abstimmung mit dem  AG, aus mehrschichtigem Kunststoff, Beschriftung 2-zeilig, geprägt, rechteckig, Höhe 26 mm, Breite 52 mm, Befestigung durch Kleben.
Menge: 123,000 St

*Hinweis: Automationsstation BACnet/IP*
Die Automatisierungsebene dient zur Überwachung,
Steuerung, Regelung und Optimierung von HLK- und
anderen betriebstechnischen Anlagen.
 Über folgende Grundfunktionen muss die Automationsstation mindestens verfügen:
- Messen, Regeln, Steuern, Überwachen und Berechnen mittels realer und virtueller Informationspunkte
- Steuern und Regeln (P/PI/PID Algorithmus; Kaskaden)
- Erfassung analoger Messwerte und Messwertüberwachung
- Meldungsüberwachung (Echtzeit Erfassung und Protokollierung aller Ereignisse)
- Ausgabe von Stell- und Schaltbefehlen
- Zählwerterfassung
- Zeit- und Zählwerterfassung
- Kalenderprogramme
- Zeitschaltprogramme
- Zyklisches Schalten
- Automatischer Boot bei Netzwiederkehr
- watch-dog Funktion (Selbstüberwachung/ Online-Diagnose)
- stand- alone-fähig
- netzwerkfähig
- Echtzeitsystem für Datum und Uhrzeit
- Kennlinienverarbeitung
- Netzwiederkehrprogramme
- Trendprogramme
- Historikprogramme / Störmeldearchiv

Es sind ausschließlich BACnet Geräte (DDC-Controller) als Automationsstation anzubieten, die nach DIN EN ISO 16484-6 von einer Akkreditierungsstelle (Akkreditierungsstelle nach EN ISO/IEC 17025) zertifiziert sind.
Die Automationsstation muss den Zeichensatz ISO 8859-1 unterstützen. Alle anlagenbezogenen Texte sind in deutscher Sprache zu realisieren.
Die Konformität zur BACnet Rev. 1.10 B-BC ist sicherzustellen.
Es gilt für alle hier nicht spezifizierten Vorgaben die AMEV-Richtlinie "BACnet 20xx" in der zum Zeitpunkt der Angebotsabgabe geltenden Fassung, siehe www.amev-online.de.
Die erforderlichen IP - Adressen, Netzmasken,
Gateways und Device Nummern sowie Namen der AS
(Controller) werden vom Auftraggeber vorgegeben und auf Anforderung des AN mitgeteilt.

**1.1.230 Automationsstation BACnet/IP**
*** Pauschalposition
Automationseinrichtung, gemäß GA-Funktionsliste, Beiblatt 070-5 und Vorbemerkungen, Netzart Allgemeine Stromversorgung AV, Netzspannung 230 V AC, für Einbau in Schaltschrank, mit Kommunikationsschnittstelle BACnet/IP, mit integriertem Webserver, Automationseinrichtung für Aufschaltung von phy. Datenpunktanzahl

Die Automationseinrichtung beinhalten eine Bearbeitungs- Reserve von mind. 20 % des ausgeschriebenen
Datenpunktumfanges je Informationsschwerpunkt
ohne Austausch der Automationseinrichtung
Hinweis:
Die genaue Hardwarekonfiguration der Automationseinrichtung ist gemäß beiliegenden Beiblatt 070-4 "Hardwarekomponenten" mit Angabe der Einzelpreise der Komponenten dem Angebot
zwingend beizufügen!
Menge: 1,000 psch

**1.1.240 M-Bus Schnittstelle**
M-Bus Schnittstelle zur Einbindung von Zählern bzw. Feldgeräten in das Gebäudeautomationssystem, geeignet für Fernauslesung und Datenübertragung über M-Bus, einschl. erforderlicher Anschluss- und Kommunikationskomponenten, Ausführung passend zum Automationssystem.
Menge: 1,000 St

**1.1.250 Modbus Schnittstelle**
Modbus Schnittstelle zur Einbindung von Feldgeräten in das Gebäudeautomationssystem, geeignet für Datenübertragung über Modbus (RTU oder TCP/IP), einschl. erforderlicher Anschluss- und Kommunikationskomponenten, Ausführung passend zum Automationssystem.
Menge: 1,000 St

*Hinweis: Physikalische Ein-/Ausgänge und Softwarebearbeitung Automationsdienstleistungen*
Die physikalischen Ein- und Ausgänge der Automationseinrichtung umfassen gemäß der Funktionsliste für Gebäudeautomation:
Binär-Ausgänge (BA) für ein- und mehrstufige Impuls- oder Dauerschaltbefehle, Dreipunkt-Stellbefehle und Pulsweitenmodulation-Stellbefehle,
Analog-Ausgänge (AA) für die Ausgabe von Analogsignalen, kurzschlussfest und direkt mit dem Bezugspotential der Automationseinrichtung verbunden, Stellgeräte sind am Ausgang direkt anschließbar, Ausgänge mit Signalbereich von 0 (4) bis 20 mA sind mit einer Bürde von 250 Ohm belastbar, Ausgänge mit Signalbereich von 0 (2) bis 10 V sind für einen Mindestwiderstand von 10 kOhm ausgelegt,
 Binär-Eingänge (BE) mit Abfragespannung für die Erfassung von Binärsignalen zum Anschluss von potentialfreien Kontakten, Binärsignale, die mind. 0,2 s anstehen, werden erfasst,
Zähl-Eingänge (ZE) mit Abfragespannung für die Erfassung von Zählimpulsen zum Anschluss von potentialfreien Kontakten, mit Impulsfrequenzen bis zu 10 Hz bei einer Mindestimpulsdauer von 50 ms, Vorwärtszähler mit einem Zählbereich von mind. 2 hoch 16, auf 0 rücksetzbar
Alle Module für digitale und analoge Ausgänge sind mit
integrierter Notbedienebene anzubieten und auszuführen.
Alternativ ist die Umsetzung mit Koppelrelais anzubieten. Die
entsprechenden Kosten sind in den Modulpreisen einzukalkulieren.
Funktionen DIN EN ISO 16484-3, Massenermittlung dargestellt in GA-Funktionsliste, Beiblatt 070-5, für die Erfassung, Aufbereitung und Ausgabe von Informationen. Sie enthalten Dienstleistungen, wie technische Klärung und Bearbeitung. Eingabe von Adressen, Benutzeradressen, Klartext, Trend- und Kennlinien, Messbereichen, Einheiten, Parametern, Programmteilen, Programmen, funktionsinterne Merker und Verknüpfungen, Test, Inbetriebnahme, Einregulierung und Ersteinweisung der Anlagenbetreiber, Dokumentation.

**1.1.260 Binäre Ausgabe Schalten/Stellen**
Physikalische Ein-/Ausgabefunktion, umfasst anteilig das DDC-Modul für Binäre Ausgabe Schalten/Stellen gemäß Funktion 1.1 GA-Funktionsliste Beiblatt 070-5 passend zur angebotenen Automationsstation einschließlich ingenieurtechnischen, softwareseitigen Bearbeitung gemäß Vortext.
Menge: 21,000 St

**1.1.270 Analoge Ausgabe Stellen**
Physikalische Ein-/Ausgabefunktion, umfasst anteilig das DDC-Modul für Analoge Ausgabe Stellen gemäß Funktion 1.2 GA-Funktionsliste Beiblatt 070-5 passend zur angebotenen Automationsstation einschließlich ingenieurtechnischen, softwareseitigen Bearbeitung gemäß Vortext.
Menge: 37,000 St

**1.1.280 Binäre Eingabe Melden**
Physikalische Ein-/Ausgabefunktion, umfasst anteilig das DDC-Modul für Binäre Eingabe Melden gemäß Funktion 1.3 GA-Funktionsliste Beiblatt 070-5 passend zur angebotenen Automationsstation einschließlich ingenieurtechnischen, softwareseitigen Bearbeitung gemäß Vortext.
Menge: 58,000 St

**1.1.290 Analoge Ein-/ Ausgabe Messen**
Physikalische Ein-/Ausgabefunktion, umfasst anteilig das DDC-Modul für Analoge Eingabe Messen gemäß Funktion 1.5 GA- Funktionsliste Beiblatt 070-5 passend zur angebotenen Automationsstation einschließlich ingenieurtechnischen, softwareseitigen Bearbeitung gemäß Vortext.
Menge: 50,000 St

**1.1.300 Analoger Ein-/ Ausgabewert, Stellen/Sollwert**
Physikalische Ein-/Ausgabefunktion, umfasst anteilig das DDC-Modul für Analoge Ausgabe Stellen gemäß Funktion 1.2 GA-Funktionsliste Beiblatt 070-5 passend zur angebotenen Automationsstation einschließlich ingenieurtechnischen, softwareseitigen Bearbeitung gemäß Vortext.
Menge: 30,000 St

**1.1.310 Zählwerteingabe**
Physikalische Ein-/Ausgabefunktion, umfasst anteilig das DDC-Modul gemäß Funktion GA-Funktionsliste Beiblatt 070-5 passend zur angebotenen Automationsstation einschließlich ingenieurtechnischen, softwareseitigen Bearbeitung gemäß Vortext.
Menge: 1,000 St

**1.1.320 Grenzwert fest**
Physikalische Ein-/Ausgabefunktion, umfasst anteilig das DDC-Modul gemäß Funktion GA-Funktionsliste Beiblatt 070-5 passend zur angebotenen Automationsstation einschließlich ingenieurtechnischen, softwareseitigen Bearbeitung gemäß Vortext.
Menge: 74,000 St

**1.1.330 Betriebsstunden-Erfassung**
Physikalische Ein-/Ausgabefunktion,umfasst anteilig das DDC-Modul gemäß Funktion GA-Funktionsliste Beiblatt 070-5 passend zur angebotenen Automationsstation einschließlich ingenieurtechnischen, softwareseitigen Bearbeitung gemäß Vortext.
Menge: 34,000 St

**1.1.340 Ereigniszählung**
Physikalische Ein-/Ausgabefunktion, umfasst anteilig das DDC-Modul gemäß Funktion GA-Funktionsliste Beiblatt 070-5 passend zur angebotenen Automationsstation einschließlich ingenieurtechnischen, softwareseitigen Bearbeitung gemäß Vortext.
Menge: 16,000 St

**1.1.350 Befehlsausführkontrolle**
Physikalische Ein-/Ausgabefunktion, umfasst anteilig das DDC-Modul gemäß Funktion GA-Funktionsliste Beiblatt 070-5 passend zur angebotenen Automationsstation einschließlich ingenieurtechnischen, softwareseitigen Bearbeitung gemäß Vortext.
Menge: 28,000 St

**1.1.360 Meldungsbearbeitung**
Physikalische Ein-/Ausgabefunktion, umfasst anteilig das DDC-Modul gemäß Funktion GA-Funktionsliste Beiblatt 070-5 passend zur angebotenen Automationsstation einschließlich ingenieurtechnischen, softwareseitigen Bearbeitung gemäß Vortext.
Menge: 34,000 St

**1.1.370 Anlagensteuerung**
Physikalische Ein-/Ausgabefunktion, umfasst anteilig das DDC-Modul gemäß Funktion GA-Funktionsliste Beiblatt 070-5 passend zur angebotenen Automationsstation einschließlich ingenieurtechnischen, softwareseitigen Bearbeitung gemäß Vortext.
Menge: 10,000 St

**1.1.380 Motorsteuerung**
Physikalische Ein-/Ausgabefunktion, umfasst anteilig das DDC-Modul gemäß Funktion GA-Funktionsliste Beiblatt 070-5 passend zur angebotenen Automationsstation einschließlich ingenieurtechnischen, softwareseitigen Bearbeitung gemäß Vortext.
Menge: 37,000 St

**1.1.390 Umschaltung**
Physikalische Ein-/Ausgabefunktion, umfasst anteilig das DDC-Modul gemäß Funktion GA-Funktionsliste Beiblatt 070-5 passend zur angebotenen Automationsstation einschließlich ingenieurtechnischen, softwareseitigen Bearbeitung gemäß Vortext.
Menge: 35,000 St

**1.1.400 Folgesteuerung**
Physikalische Ein-/Ausgabefunktion, umfasst anteilig das DDC-Modul gemäß Funktion GA-Funktionsliste Beiblatt 070-5 passend zur angebotenen Automationsstation einschließlich ingenieurtechnischen, softwareseitigen Bearbeitung gemäß Vortext.
Menge: 9,000 St

**1.1.410 Sicherheits-/Frostschutzsteuerung**
Physikalische Ein-/Ausgabefunktion, umfasst anteilig das DDC-Modul gemäß Funktion GA-Funktionsliste Beiblatt 070-5 passend zur angebotenen Automationsstation einschließlich ingenieurtechnischen, softwareseitigen Bearbeitung gemäß Vortext.
Menge: 9,000 St

**1.1.420 PI-/PID-Regelung**
Physikalische Ein-/Ausgabefunktion, umfasst anteilig das DDC-Modul gemäß Funktion GA-Funktionsliste Beiblatt 070-5 passend zur angebotenen Automationsstation einschließlich ingenieurtechnischen, softwareseitigen Bearbeitung gemäß Vortext.
Menge: 34,000 St

**1.1.430 Sollwertführung/-kennlinie**
Physikalische Ein-/Ausgabefunktion, umfasst anteilig das DDC-Modul gemäß Funktion GA-Funktionsliste Beiblatt 070-5 passend zur angebotenen Automationsstation einschließlich ingenieurtechnischen, softwareseitigen Bearbeitung gemäß Vortext.
Menge: 9,000 St

**1.1.440 Stellausgabe stetig**
Physikalische Ein-/Ausgabefunktion, umfasst anteilig das DDC-Modul gemäß Funktion GA-Funktionsliste Beiblatt 070-5 passend zur angebotenen Automationsstation einschließlich ingenieurtechnischen, softwareseitigen Bearbeitung gemäß Vortext.
Menge: 34,000 St

**1.1.450 Stellausgabe 2-Punkt**
Physikalische Ein-/Ausgabefunktion, umfasst anteilig das DDC-Modul gemäß Funktion GA-Funktionsliste Beiblatt 070-5 passend zur angebotenen Automationsstation einschließlich ingenieurtechnischen, softwareseitigen Bearbeitung gemäß Vortext.
Menge: 9,000 St

**1.1.460 Begrenzung Sollwert/Stellgösse**
Physikalische Ein-/Ausgabefunktion, umfasst anteilig das DDC-Modul gemäß Funktion GA-Funktionsliste Beiblatt 070-5 passend zur angebotenen Automationsstation einschließlich ingenieurtechnischen, softwareseitigen Bearbeitung gemäß Vortext.
Menge: 38,000 St

**1.1.470 Ereignisabhängiges Schalten**
Physikalische Ein-/Ausgabefunktion, umfasst anteilig das DDC-Modul gemäß Funktion GA-Funktionsliste Beiblatt 070-5 passend zur angebotenen Automationsstation einschließlich ingenieurtechnischen, softwareseitigen Bearbeitung gemäß Vortext.
Menge: 3,000 St

**1.1.480 Zeitabhängiges Schalten**
Physikalische Ein-/Ausgabefunktion, umfasst anteilig das DDC-Modul gemäß Funktion GA-Funktionsliste Beiblatt 070-5 passend zur angebotenen Automationsstation einschließlich ingenieurtechnischen, softwareseitigen Bearbeitung gemäß Vortext.
Menge: 7,000 St

**1.1.490 Ein-/Ausgabe Objekttyp**
Physikalische Ein-/Ausgabefunktion, umfasst anteilig das DDC-Modul gemäß Funktion GA-Funktionsliste Beiblatt 070-5 passend zur angebotenen Automationsstation einschließlich ingenieurtechnischen, softwareseitigen Bearbeitung gemäß Vortext.
Menge: 290,000 St

**1.1.500 Komplexer Objekttyp**
Physikalische Ein-/Ausgabefunktion, umfasst anteilig das DDC-Modul gemäß Funktion GA-Funktionsliste Beiblatt 070-5 passend zur angebotenen Automationsstation einschließlich ingenieurtechnischen, softwareseitigen Bearbeitung gemäß Vortext.
Menge: 233,000 St

**1.1.510 Ereignis-Langzeitspeicherung**
Physikalische Ein-/Ausgabefunktion, umfasst anteilig das DDC-Modul gemäß Funktion GA-Funktionsliste Beiblatt 070-5 passend zur angebotenen Automationsstation einschließlich ingenieurtechnischen, softwareseitigen Bearbeitung gemäß Vortext.
Menge: 50,000 St

**1.1.520 Historisierung in Datenbank**
Physikalische Ein-/Ausgabefunktion, umfasst anteilig das DDC-Modul gemäß Funktion GA-Funktionsliste Beiblatt 070-5 passend zur angebotenen Automationsstation einschließlich ingenieurtechnischen, softwareseitigen Bearbeitung gemäß Vortext.
Menge: 24,000 St

**1.1.530 Grafik/Anlagenbild**
Anlagengrafiken
Erstellen von Web-Grafiken zur Darstellung als dynamische Farbgrafik zur Visualisierung von  Anlagen und Anlagenteilen sowie deren Zuständen.
Erfassung, Aufbereitung und Ausgabe von Informationen
 - technische Klärung und Bearbeitung
- Programmierung und Parametrierung
- Eingabe Benutzeradressen
- Einstellwerte
- Klartexte
Menge: 36,000 St

**1.1.540 Dynamische Einblendung**
Physikalische Ein-/Ausgabefunktion, umfasst anteilig das DDC-Modul gemäß Funktion GA-Funktionsliste Beiblatt 070-5 passend zur angebotenen Automationsstation einschließlich ingenieurtechnischen, softwareseitigen Bearbeitung gemäß Vortext.
Menge: 281,000 St

**1.1.550 Ereignis-Anweisungstext**
Physikalische Ein-/Ausgabefunktion, umfasst anteilig das DDC-Modul gemäß Funktion GA-Funktionsliste Beiblatt 070-5 passend zur angebotenen Automationsstation einschließlich ingenieurtechnischen, softwareseitigen Bearbeitung gemäß Vortext.
Menge: 36,000 St

**1.1.560 Nachricht an externe Stelle**
Physikalische Ein-/Ausgabefunktion, umfasst anteilig das DDC-Modul gemäß Funktion GA-Funktionsliste Beiblatt 070-5 passend zur angebotenen Automationsstation einschließlich ingenieurtechnischen, softwareseitigen Bearbeitung gemäß Vortext.
Menge: 4,000 St

#### Abschnitt 1.2 KG 482 Schaltschränke

*Hinweis: Schaltschrank*
Schaltschrank DIN EN 61439-2 (VDE 0660-600-2),DIN VDE 0100-410 (VDE 0100-410),
Verdrahtungsfarben DIN EN 60204-1 (VDE 0113-1),
Farbkennzeichnung DIN EN 60073 (VDE 0199),
 Berührungsschutz DIN EN 50274 (VDE 0660-514),
Schaltschrank und alle Türeinbeuten in Schutzart IP 54 DIN EN 60529 (VDE 0470-1),
Umgebungsbedingungen 10 bis 40 Grad C, 5 bis 90 % relative Feuchte (nicht kondensierend),
Gehäuse in verwindungssteifer Stahlblechkonstruktion,
Türverschluss über Stangenschloss mit 3 Zuhaltungen, mit Behälter zum Aufbewahren der Unterlagen,
Felder zusammengebaut am Aufstellort einschl. elektrischer/pneumatischer Verbindungen zwischen den Feldern,
mit gesonderter Schottung bei verschiedenen Netzarten,
Schrankfeld mit Beleuchtung, mit Steckdose 230 V mit Sicherung, Schaltung über Türkontakt mit Sicherung,
mit gravierten Bezeichnungsschildern aus Kunststoff für alle Bauteile auf der Frontseite.

**1.2.10 Schrankfeld Einzelschrank H/B/T 2000/800/400mm**
Schaltschrankfeld für Automatisierung 2000x800x400

Gehäuse: 2000 × 800 × 400 mm (H × B × T)
Sockelhöhe: 100 mm (Gesamthöhe 2100 mm)
Montageplatte: integrierte Montageplatte zur Bestückung mit Hutschienen und Komponenten
Standmontage mit Sockel und Wandbefestigung oben
Schutzklasse I (Erdung über PE)
IP-Klasse IP55
Anwendung gemäß DIN EN 61439-1/2/3, geeignet zur Aufstellung einer Niederspannungsverteilung bis 800 A, 3AC, 690 V, 50 Hz
Material: Stahlblech 1,5 mm, pulverbeschichtet, Farbe Lichtgrau (RAL 7035)
Tür(en): 1-flügelig, umlaufende Türdichtung, innenliegende Scharniere, Türanschlag rechts (wechselbar)
Verriegelung: Schwenkhebelverschluss, kein Schloss (Schloss nachträglich optional möglich)
Durchsteckflansche: oben und unten, je nach Verdrahtung und Kabeleinführung
Kabelführung: ausreichend vorgesehen, PE- und Schirmungsanschlüsse berücksichtigen

Lieferung, fachgerechte Montage, betriebsfertige Inbetriebnahme und Dokumentation
Menge: 5,000 St

**1.2.20 Schaltplantasche Schaltschrank KS DIN A4**
Schaltplantasche für Schaltschrank, aus Kunststoff, DIN A4 hoch, an Tür genietet.
Menge: 5,000 St
Leistungsbereichkatalog: 070

**1.2.30 Einspeisung Lasttrennschalter 10A**
Lasttrennschalter DIN EN IEC 60947-3 (VDE 0660-107), als
Hauptschalter, gekapselt, 3-polig, in Festeinbautechnik, mit
Handantrieb, zur Montage auf Tragschiene DIN EN 60715
(VDE 0660-520), fingersicher DIN EN 50274 (VDE 0660-514),
Bemessungsbetriebsstrom 10 A
Mit Fernmeldekontakt oder passendem Hilfsschalter min. 1 Öffner/NC für 24V AC Steuerspannung
Menge: 1,000 St

**1.2.40 Einspeisung Lasttrennschalter 80A**
*** Grundposition ZZ 2.0
Lasttrennschalter DIN EN IEC 60947-3 (VDE 0660-107), als
Hauptschalter, gekapselt, 3-polig, in Festeinbautechnik, mit
Handantrieb, zur Montage auf Tragschiene DIN EN 60715
(VDE 0660-520), fingersicher DIN EN 50274 (VDE 0660-514),
Bemessungsbetriebsstrom 80 A
Mit Fernmeldekontakt oder passendem Hilfsschalter min. 1 Öffner/NC für 24V AC Steuerspannung
Menge: 1,000 St

**1.2.50 Einspeisung Lasttrennschalter 125A**
*** Wahlposition ZZ 2.1
Lasttrennschalter DIN EN IEC 60947-3 (VDE 0660-107), als
Hauptschalter, gekapselt, 3-polig, in Festeinbautechnik, mit
Handantrieb, zur Montage auf Tragschiene DIN EN 60715
(VDE 0660-520), fingersicher DIN EN 50274 (VDE 0660-514),
Bemessungsbetriebsstrom 125 A
Mit Fernmeldekontakt oder passendem Hilfsschalter min. 1 Öffner/NC für 24V AC Steuerspannung
Menge: 1,000 St

**1.2.60 Spannungsversorgung 24VAC**
Spannungsversorgung 24 V AC, mit Trafo, einschl. primär- und sekundärseitiger Sicherung über Leitungsschutzschalter und mit potentialfreiem Hilfskontakt, mit Erdschlussüberwachung einschl. potentialfreiem Hilfskontakt, mit Leitungsschutzschalter.
Menge: 2,000 St

**1.2.70 Spannungsversorgung 230VAC**
Spannungsversorgung 230 V AC, mit Trafo, einschl. primär- und sekundärseitiger Sicherung über Leitungsschutzschalter und mit potentialfreiem Hilfskontakt, mit Erdschlussüberwachung einschl. potentialfreiem Hilfskontakt, mit Leitungsschutzschalter einschl. potentialfreiem Hilfskontakt.
Menge: 2,000 St

**1.2.80 Hochleistungsvierleiternetzfilter**
Hochleistungsvierleiternetzfilter
Vierleiternetzfilter (L1/L2/L3/N) für 400 V AC, 50/60 Hz; EMI/RFI-Filter mit hoher Dämpfung zum
 Schutz von Steuer- und Antriebstechnik, montagefähig auf DIN-Schiene EN 60715. Anschlussklemmen,
Rückseite IP20; Lieferung inkl. Befestigungsmaterial. Leistungsgröße angepasst an Lasttrennschalter des
jeweiligen Schaltschranks.
Menge: 2,000 St

**1.2.90 Differenzstrommelderelais**
Differenzstrommelderelais  3P, 400 V AC, 50/60 Hz, Nennfehlerstrom 30 mA, Typ AC;
Montage auf DIN-Schiene EN 60715. Die Steuerung erfolgt über 24 VAC; Anschlussklemmen,
Lieferung inkl. Befestigungsmaterial. Leistungsgröße angepasst an Lasttrennschalter
des jeweiligen Schaltschranks.
Menge: 2,000 St

**1.2.100 Standardbaugruppen**
Montagematerial (Schrauben, Muttern, Scheiben, Distanzbolzen)

Montageplatte / Innere Befestigung
Montageplatte (falls nicht im Schrank-Grundumfang), Befestigungssätze
Montagewinkel, Lochschienen, Montageprofile

Kabeleinführung / Flanschsystem
Flanschplatten (oben/unten), ggf. Vorprägungen
Kabelverschraubungen (z.B. M20/M Blindstopfen)
Dichtungen für Flansche/Einführungen (IP-Erhalt)

Beschriftung und Kennzeichnung
Aderkennzeichnung (Drahthülsen mit Markierung)
Klemmenmarkierer, Betriebsmittelkennzeichen, Gerätebeschriftung
Schaltschrank-Typenschild / Hinweis- und Warnschilder (z.B. „Vorsicht Spannung)

Aderendhülsen / Verbindungsmaterial
Aderendhülsen (isoliert/unisoliert), Twin-Hülsen
Ring-/Gabelkabelschuhe, Stoßverbinder (falls zulässig)
Schrumpfschlauch, Isoliermaterial

Tür-/Bedienelemente
Türerdungssatz, Türverdrahtungsübergang (Schlauch/Spiralschlauch)
Standard-Beschriftungsleisten

Reserveklemmen, Reserveplatz auf Hutschiene, Reservekanäle (anteilig)
Standard-Drahtfarben/Querschnitte nach Norm
Menge: 2,000 St

**1.2.110 Phasenüberwachungsrelais mit Hilfsschalter**
Phasen-/Netzüberwachung zur Absicherung der Heizungssteuerung
Montage auf Tragschiene DIN EN 60715 im Schaltschrank; typischer Einsatzbereich 3AC 400 V, 50 Hz.
Überwachungsfunktionen (mindestens) Phasenausfall, Phasenfolge (Drehrichtungsüberwachung), Unterspannung, Überspannung, Spannungsunsymmetrie;
fingersicher DIN EN 50274 (VDE 0660-514)
Lieferung, Montage und betriebsfertige Inbetriebnahme;
 Mit Fernmeldekontakt oder passendem Hilfsschalter min. 1 Öffner/NC für 24V AC Steuerspannung
Menge: 2,000 St

**1.2.120 Warnleuchte Rot für Störungsmeldung**
Lieferung, montagefertiger Einbau und betriebsfertiger Anschluss einer roten Signalleuchte in die Tür des Schaltschranks. Betriebsspannung 24 VAC, geeignet für Steuerkreise der Heizungsautomation. Einschließlich Vormontage am Einbauort, elektrische Verbindung zur vorgesehenen 24 VAC-Versorgung.
Menge: 2,000 St

**1.2.130 Taster für Quittierung Sammelstörung**
Lieferung, montagefertiger Einbau und betriebsfertiger Anschluss eines Quittiertasters in die Tür des Schaltschranks. Betriebsspannung 24 VAC, geeignet für Steuerkreise der Heizungsautomation. Einschließlich Vormontage am Einbauort, elektrische Verbindung zur vorgesehenen 24 VAC-Versorgung.
Menge: 2,000 St

**1.2.140 Bediengerät Automationseinrichtung**
Bediengerät für Automationseinrichtung, für Schaltschranktüreinbau, mit Anschlusskabel und Stecker, Netzspannung 230 V AC, Schutzart IP 54 DIN EN 60529 (VDE 0470-1), für Umgebungsbedingungen 0 bis 45 Grad C, Schnittstelle passend zur Automationseinrichtung, Display farbig und voll grafikfähig, berührungssensitiv (Touchscreen), mit Hintergrundbeleuchtung, Bildschirmdiagonale mindestens 25,40 cm (10 Zoll), Anzeige mind. 2 Zeilen, mit Funktionstasten, mit Zugriff auf vorh. Webserver.
Menge: 1,000 St

**1.2.150 Erstellung Montageplanung Schaltplan**
Leistungsbeschreibung:
Erstellung der vollständigen Montageplanung sowie der zugehörigen elektrotechnischen Schaltpläne für die Anlage/Komponente gemäß Projektanforderungen.

Die Leistung umfasst insbesondere:
  - Erstellung der Montageplanung mit Anordnung der Komponenten und Einbaupositionen
  - Ausarbeitung detaillierter Montagezeichnungen und Stücklisten
  - Erstellung der elektrotechnischen Schaltpläne einschließlich Stromlaufplänen, Klemmenplänen und Übersichtsplänen
  - Kennzeichnung der Bauteile gemäß geltender Normen und Projektvorgaben
  - Abstimmung der Planung mit den beteiligten Projektgewerken
  - Bereitstellung der Unterlagen in digitaler Form (z. B. PDF und CAD-Format)

Die Planung ist nach den gültigen Normen und Richtlinien auszuführen und dient als Grundlage für Fertigung, Montage und Inbetriebnahme.
Menge: 40,000 St

**1.2.160 Leistungsabgang 400V 63A**
Leistungsabgang für 400 V AC, mit Sicherungen, Bemessungsstrom 63A, verdrahten auf Reihenklemmen.
Menge: 1,000 St

**1.2.170 Leistungsbaugruppe Wechselstrommotor Motor bis 0,5kW**
Leistungsbaugruppe für Wechselstrommotor 230 V AC, Motorbemessungsleistung bis 0,5 kW, mit Motorschutzschalter, thermisch und magnetisch auslösend.
Menge: 8,000 St

**1.2.180 Leistungsbaugruppe Dreiphasenwechselstrom-Motor 3kW**
Leistungsbaugruppe für Dreiphasenwechselstrommotor, Drehzahl mittels EC-Steuerung verstellbar, Motorbemessungsleistung 3 kW, Nennstromaufnahme bis 6A mit Schütz und Kurzschlusssicherung, mit Motorschutzschalter, thermisch und magnetisch auslösend
Menge: 2,000 St

**1.2.190 Funktionsbaugruppe für Stellantrieb stetig, ohne Rückführsignal**
Steuerbaugruppe für Stellantrieb stetig, ohne Rückführsignal
für stetige Ventil-/Klappenantriebe gemäß eingesetztem System
Spannung: V oder 24 V AC
Steuersignal:(2) bis 10 V DC (stetig)
Analoges Rückführsignal:
Endlagenschalter:
mit Koppelrelais, Klemmen, Sicherungselementen, Bezeichnungs- und Montagematerial,
Menge: 20,000 St

**1.2.200 Fuktionsbaugruppe für Stellantrieb 2-Punkt, mit Endlagen**
Steuerbaugruppe für Stellantrieb 2-Punkt, mit Endlagen
für Ventil-/Klappenantriebe mit 2-Punkt-Ansteuerung gemäß eingesetztem System
Spannung: V oder 24 V AC
Steuersignal:
Analoges Rückführsignal:
Endlagenschalter: Stk. (Endlagen AUF/ZU)
mit Koppelrelais, Klemmen, Sicherungselementen, Bezeichnungs- und Montagematerial,
Menge: 6,000 St

**1.2.210 Funktionsbaugruppe Volumenstromregler, stetig, Einzelanschaltung**
Steuerbaugruppe Volumenstromregler, stetig, Einzelanschaltung
für Versorgung und Ansteuerung von variablen Volumenstrom- regler mit elektronischer Regeleinheit in Einzelanschaltung
(kein Master-Slave) für Zu- und Abluft, gemäß eingesetztem System des Auftragnehmer Lüftungstechnik
Spannung: V oder 24 V AC
Steuersignal:(2) bis 10 V DC (stetig)
Analoges Rückführsignal:
Endlagenschalter:
Master-Slave:
einschl. Sicherungselemente 1-polig mit Hilfskontakt,
einschl. Hilfsschütze bei Bedarf,
Bezeichnungs- und Montagematerial,
Menge: 9,000 St

**1.2.220 Funktionsbaugruppe Sammelstörmeldung**
Sammelstörmeldung von DDC bestehend aus:

1 Hilfsrelais
4 Reihenklemmen + N + 2 PE
für externe Leuchtmelder Position 120 und 130
Menge: 5,000 St

**1.2.230 Verriegelungsbaugruppe Brandschutzklappen**
Verriegelungsbaugruppe Brandschutzklappen
zur hardwaremäßigen Abschaltung und Verriegelung der
dazugehörigen RLT-Anlage bei Auslösen einer Brandschutzklappe in den Luftkanälen (Hauptluftkanälen),
mit Entriegelung durch Zentral-Quittierung,
Anzahl Brandschutzklappen: 2 Stk.
Fernquittierung:
einschl. Hilfsschütze, Klemmen, Bezeichnungs- und Montagematerial
Hinweis:
Die Abrechnung erfolgt je RLT-Anlage
Menge: 2,000 St

**1.2.240 Funktionsbaugruppe Brandschutzklappe mit elektr. Antrieb, 2 EL**
Steuerbaugruppe Brandschutzklappe
für Brandschutzklappen mit elektrischem Stellantrieb gemäß eingesetztem System des Auftragnehmer Lüftungstechnik,
Spannung: V oder 24 V AC
Steuersignal:
Fern-Reset:
Endlagenschalter: Stk. (Endlagen AUF/ZU)
mit Einbindung in Verriegelung mit Rauchauslöse-Einrichtungen, ohne gesonderte Signalisierung auf Schaltschrank,
einschl. Sicherungselement mit Hilfskontakt, Hilfsschütze,
Bezeichnungs- und Montagematerial,
Menge: 2,000 St

**1.2.250 Funktionsbaugruppe Filter**
für die Überwachung des Filterzustands gemäß eingesetztem System und Angaben des Auftraggebers.

Spannung: 24 V AC
Eingangssignal: binärer Kontakt (Öffner/Schließer) vom Filtermelder
Meldung: passend zum angebotenen Automationssystem

mit Koppelrelais, Klemmen, Sicherungselementen, Bezeichnungs- und Montagematerial
Menge: 3,000 St

**1.2.260 Funktionsbaugruppe Schaltschranklüfter**
Steuerbaugruppe zur Regelung der Temperatur innerhalb des Schaltschranks

Spannung: 230 V AC oder 24 V AC
Schaltkontakt: potenzialfrei
Temperaturfühler: integriert oder extern gemäß eingesetztem System
Schaltfunktion: Ein-/Ausschalten des Schaltschranklüfters bei Überschreiten der eingestellten Schaltschranktemperatur
Störmeldung: Sammelstörung / Lüfterausfall (optional, sofern vorhanden)

mit Koppelrelais, Klemmen, Sicherungselementen, Bezeichnungs- und Montagematerial
Menge: 3,000 St

**1.2.270 Funktionsbaugruppe Laufüberwachung**
Beschreibung:
Lieferung, Montage und Inbetriebnahme einer Funktionsbaugruppe zur Laufüberwachung von Motoren, Ventilen oder Klappenantrieben gemäß eingesetztem System.
Technische Daten / Ausführung:
Versorgungsspannung: 230 V oder 24 V AC
Überwachung: Drehzahl, Stillstand oder Blockierung (stetig)
Signalausgabe: Potenzialfrei oder analog, je nach System
Inklusive Koppelrelais, Anschlussklemmen, Sicherungselemente, Bezeichnungs- und Montagematerial
Menge: 10,000 St

**1.2.280 Steuerbaugruppe Volumenstromregler, stetig, Einzelanschaltung**
Steuerbaugruppe Volumenstromregler, stetig, Einzelanschaltung
für Versorgung und Ansteuerung von variablen Volumenstrom-Regler mit elektronischer Regeleinheit in Einzelanschaltung
(kein Master-Slave) für Zu- und Abluft, gemäß eingesetztem System des Auftragnehmer Lüftungstechnik
Spannung: V oder 24 V AC
Steuersignal:(2) bis 10 V DC (stetig)
Analoges Rückführsignal:
Endlagenschalter:
Master-Slave:
einschl. Sicherungselemente 1-polig mit Hilfskontakt,
einschl. Hilfsschütze bei Bedarf,
Bezeichnungs- und Montagematerial,
Menge: 10,000 St

**1.2.290 Steuerbaugruppe Brandschutzklappe mit elektr. Antrieb, 2 EL**
Steuerbaugruppe Brandschutzklappe
für Brandschutzklappen mit elektrischem Stellantrieb gemäß eingesetztem System des Auftragnehmer Lüftungstechnik,
Spannung: V oder 24 V AC
 Steuersignal:
Fern-Reset:
Endlagenschalter: Stk. (Endlagen AUF/ZU)
mit Einbindung in Verriegelung mit Rauchauslöse-Einrichtungen, ohne gesonderte Signalisierung auf Schaltschrank,
einschl. Sicherungselement mit Hilfskontakt, Hilfsschütze,
Bezeichnungs- und Montagematerial,
Menge: 2,000 St

**1.2.300 Koppel-/Verriegelung-BG Brandfallsteuerung**
Koppel- und Verriegelungsbaugruppe Brandfallsteuerung
zur komplexen Brandfallsteuerung mit Verriegelung von Antrieben und Stellgliedern
Folgende Signale führen zur Auslösung der Brandfallsteuerung:
-ösung Brandschutzklappe in den Kanälen
-" Brandalarm" durch die Brandmeldeanlage
Folgende Funktionen sind durch die Brandfallsteuerung
hardwaremäßig zu realisieren:
- Abschalten der Ventilatoren der RLT-Anlagen
- Schließen der Klappen an RLT- Anlagen
- Schließen aller Brandschutz- und Rauchschutzklappen sowie
Verriegelung der entsprechenden Feldgeräte,
einschl. Leuchtmelder rot zum Einbau in Schaltschranktür mit
Beschriftung "Störung Brandfall "
(Abgriff vor Haupteinspeisung in 230 V-Ausführung!),
ohne separaten Entriegelungstaster.
einschl. Sicherungselement mit Hilfskontakt, Hilfsschützen,
Zubehör, Bezeichnung - und Montagematerial
Hinweis:
Die Abrechnung erfolgt je RLT- Hauptanlage und einmal für den
ISP gesamt.
Menge: 4,000 St

**1.2.310 Funktionsbaugruppe Frostschutzsteuerung mit Erhitzer**
Frostschutzsteuerung mit Erhitzer zum Schalten in einen frostsicheren Anlagenzustand bei Auslösung durch Frostschutzwächter/-Begrenzer, mit Selbsthaltung und interner Entriegelung,  mit potentialfreiem Hilfskontakt.
Menge: 1,000 St

#### Abschnitt 1.3 KG 483 Automatisierungsmanagement

**1.3.10 Erstellung und Übergabe der EDE- Files**
*** Pauschalposition
Erstellung und Übergabe der EDE- Files
Erstellen der aktuellen EDE-Liste zum Austausch von BACnet-Objekten pro BACnet-Objekt, entsprechend EN ISO 16484-6 aus
Abschnitt 1 und 2, Spalte 1 bis 5. Feste Vorgabe für jedes aufzuschaltende BACnet-Gerät:
 Feste Vorgaben für jedes aufzuschaltende
BACnet-Gerät: (max/min present value)
- Lese/Schreibrecht auf das Objekt gemäß AMEV "BACnet 2011" Punkt 4.2 Profil A (commandable) Die EDE-Liste kann mehrere BACnet-Geräte enthalten. Für jedes Gerät in der EDE-Liste muss ein Device Objekt existieren
(Spalte "object-type" ist "8"). Bei diesem Device muss der Wert der Spalte "device obj.-instance" mit dem Wert der
Spalte "object-instance" übereinstimmen. Der Objektname (EDE-Liste Spalte "object-name") darf nur alphanumerische Zeichen und Tiefstrich als Leerzeichen - jedoch keine Umlaute, kein ß, keine anderen Leerzeichen - enthalten und
nicht mehr als 40 Zeichen lang sein. Der Objektname muss die Gebäude- oder Anlagenstruktur wiedergeben und ist mit dem Auftraggeber (AG) abzustimmen;

Stelle 1 bis 10: Straße. Hausnummer. Gebäude
(ggf. unter Verwendung nachvollziehbarer Abkürzungen)
Trennung durch _
Position 11 bis 13: Abkürzung für Gewerk
Trennung durch _
Position 14 bis 18: Bezeichnung der Anlage
Trennung durch _
19 bis 35 Bezeichnungs-/ Meldungstext
Die Objektnamen sind in Browser-Charakteristik sinnvoll zu
strukturieren. Der Key-Name muss gleich dem Objektnamen
gewählt werden.
Folgende Abkürzungen sind zu verwenden:

AB - Abluft
AT - Außentemperatur
AU - Außenluft
BA - Betriebsart (Hand/Auto)
BAK - Betriebsausführkontrolle (Laufzeit)
BAS - Betriebsartschalter
BEF - Befeuchter
BM - Betrieb
BS - Betriebsstunden
EF - Steilheit
EZR - Einzelraumregelung
FO - Fortluft
FU - Frequenzumformer
HK - Heizkreis
HZG - Heizung
KH -Steilheit
KW - Kaltwasser
LE - Lufterhitzer
LK - Luftkühler
MW - Messwert
NE - Nacherhitzer
RL - Rücklauf
RLT - Raumlufttechnik
RT - Raumtemperatur
SB - Schaltbefehl
SM - Störung
VE - Vorerhitzer
VL - Vorlauftemperatur
VSR - Volumenstromregler
VVS - variabler Volumenstromregler
WE - Wärmeerzeuger (Kessel/BHKW)
WM - Wartungsmeldung
WRG - Wärmerückgewinnung
WWB - Warmwasserbereitung
XI - aktueller Sollwert
XS - Sollwert
YB - Stellsignal automatische Ansteuerung
YH - Stellsignal Handansteuerung
YR - Stellsignal Rückmeldung
ZB - Zentraler Befehl (GLT)
ZU - Zuluft
Menge: 1,000 psch

*Hinweis: Programmierung*

**1.3.20 Managementfunktion Ein-/Ausgabefunktion Objekttyp 7.1**
Programmierung der Funktion im Bezug auf die VDI 3814 Blatt 1 in der gültigen Fassung.
Menge: 282,000 St

**1.3.30 Managementfunktion Komplexer Objekttyp 7.2**
Programmierung der Funktion  im Bezug auf die VDI 3814 Blatt 1 in der gültigen Fassung.
Menge: 233,000 St

**1.3.40 Managementfunktion Ereignis-Langzeitsicherung 7.3**
Programmierung der Funktion im Bezug auf die VDI 3814 Blatt 1 in der gültigen Fassung.
Menge: 50,000 St

**1.3.50 Managementfunktion Historisierung in Datenbank 7.4**
Programmierung der Funktion  im Bezug auf die VDI 3814 Blatt 1 in der gültigen Fassung.
Menge: 24,000 St

**1.3.60 Bedienfunktion, Grafik farbiges Anlagenschema 8.1 auf Basis Automationsschemen**
Programmierung der Funktion im Bezug auf die VDI 3814 Blatt 1 in der gültigen Fassung.
Menge: 36,000 St

**1.3.70 Bedienfunktion BACnet Object als Paket von Dynamischen Einblendungen 8.2**
Programmierung der Funktion im Bezug auf die VDI 3814 Blatt 1 in der gültigen Fassung.
Menge: 281,000 St

**1.3.80 Bedienfunktion Ereignis, Anweisungstext, Nachricht an externe Stelle 8.3+8.4**
Programmierung der Funktion im Bezug auf die VDI 3814 Blatt 1 in der gültigen Fassung.
Menge: 40,000 St

**1.3.90 Einrichtung Datenpunktpaket pro Zähler aus M-Bus Netzwerk 8.2**
Programmierung der Funktion im Bezug auf die VDI 3814 Blatt 1 in der gültigen Fassung.
Menge: 1,000 St

**1.3.100 MBE-Dienstleistung Trenddiagramm 8.1 - 8.5**
Programmierung der Funktion im Bezug auf die VDI 3814 Blatt 1 in der gültigen Fassung.
Menge: 38,000 St

**1.3.110 MBE-Dienstleistung Zeit-Programm 8.1 - 8.5**
Programmierung der Funktion im Bezug auf die VDI 3814 Blatt 1 in der gültigen Fassung.
Menge: 22,000 St

**1.3.120 MBE-Dienstleistung Inbetriebnahme / 1:1 Datenpunkttest mit Fremdsystem**
Programmierung der Funktion im Bezug auf die VDI 3814 Blatt 1 in der gültigen Fassung.
Menge: 282,000 St

#### Abschnitt 1.4 KG 484 Kabel-/Leitungen und Verlegesysteme

*Hinweis: Allgemeine Anmerkungen Kabelverlegung*
Allgemeine Anmerkungen Kabelverlegung
Das GA- Netzwerk ist vollständig durch den AN Gebäudeautomation zu errichten, abgestimmt auf die Automationseinrichtungen zur Kommunikationsverbindung zwischen den Automationsstationen sowie zwischen Feld- und Automationsebene einschl. Übertragung der Hilfsenergie, einschl. aller erforderlichen Anschlüsse, Einmessen einschl. Messprotokoll sowie Inbetriebnahme.
Kabelzug ohne besondere Anforderung, Kabel auf Pritschen und Wannen verlegen sowie in Kanäle und noch zu installierende Schutzrohre einziehen, außerhalb der Technikzentralen werden die Trassen des Gewerkes Elektrotechnik genutzt, hierfür sind entsprechende Bedarfs- und Installationsangaben mit dem beteilgten Gewerk zu koordinieren.
Bei der Kalkulation ist von einer Mischverlegung auszugehen.
Diese stellt sich in etwa wie folgt dar:
ca. 5% mit Schellenbefestigung
ca. 30% in Schutzrohr
ca. 65% in Kabelbahnen
Schellenbefestigungen für Steigtrassen sind einzukalkulieren.
Die Anschlussarbeiten für Kabel und Leitungen beinhalten Ablängen, Einführen, Abdichten, Absetzen, beidseitiges  Anklemmen und Zugentlastung sowie Auflegen der Abschirmung. Kennzeichnung durch dauerhafte Beschriftung. Alle Enden werden bis zur endgültigen Beschriftung dauerhaft gekennzeichnet. Bezeichnung nach eigener Struktur und Abstimmung mit dem AG. Einführungen mit Zugentlastung, Knickschutz und Verschraubung, Verschraubungen aus Kunststoff.

*Hinweis: Mantelleitung*
Halogenfreie Mantelleitung,
Installationsleitung DIN VDE 0250-214 (VDE 0250-214), Brandklasse B2ca DIN EN 50575 (VDE 0482-575), nur kennzeichnen je Ende liefern und in Teilmengen in vorhandenen Brüstungskanal, Kabelbühne, Sammelhalter bzw. in noch zu installierenden Kunststoffpanzerrohr verlegen.
Kunststoffpanzerrohr bis M50 einschließlich Steckmuffen und Befestigungsmaterial, liefern und betriebsfertig in Teilmengen mit mindestens 2 Schellen je Meter fachgerecht installieren.

**1.4.10 NYM-J 3X1,5 GR, verlegen**
Verwendung:
Zur Verlegung auf, über, im und unter Putz in trockenen,
feuchten und nassen Räumen sowie im Mauerwerk und in Beton (ausgenommen Schüttel-, Rüttel- und Stampfbeton).
Auch für die Verwendung im Freien, wenn sie vor direkter Sonneneinstrahlung geschützt sind.

Aufbau und technische Daten:
CPR-Leistungsklasse:    Eca
Norm:       VDE 0250-204
Leitermaterial:      Cu, blank
Leiterklasse:      Klasse 1, ab 16 qmm Klasse 2
Aderisolation:      PVC TI1
Mantelmaterial:     PVC YM1
Mantelfarbe:      grau RAL 7035
Flammwidrigkeit:     VDE 0482-332-1-2/IEC 60332-1-2
Maximal zulässige Leitertemperatur:   70 °C
Zul. Kabelaußentemperatur, fest verlegt:  -40 - +70 °C
Zul. Kabelaußentemperatur, in Bewegung:  5 - 70 °C

Nennspannung Uo:  300 V
Schutzleiter:   ja
Nennspannung U:  500 V
Prüfspannung:   2 kV
Aderkennzeichnung:  Farbe VDE 0293;
    mehr als 5 Adern: gn-ge + Ziffern

liefern und verlegen
Menge: 450,000 m

**1.4.20 NYM-J 3x1,5 GR, auflegen**
Oben genannten Kabeltypen beidseitig einführen, absetzen und auflegen

einschl. Klemmen und Kabelbefestigung
Menge: 29,000 St

**1.4.30 NYM-J 5X10 GR, verlegen**
Verwendung:
Zur Verlegung auf, über, im und unter Putz in trockenen,
feuchten und nassen Räumen sowie im Mauerwerk und in Beton (ausgenommen Schüttel-, Rüttel- und Stampfbeton).
Auch für die Verwendung im Freien, wenn sie vor direkter Sonneneinstrahlung geschützt sind.

Aufbau und technische Daten:
CPR-Leistungsklasse:    Eca
Norm:       VDE 0250-204
Leitermaterial:      Cu, blank
Leiterklasse:      Klasse 1, ab 16 qmm Klasse 2
Aderisolation:      PVC TI1
Mantelmaterial:     PVC YM1
Mantelfarbe:      grau RAL 7035
Flammwidrigkeit:     VDE 0482-332-1-2/IEC 60332-1-2
Maximal zulässige Leitertemperatur:   70 °C
Zul. Kabelaußentemperatur, fest verlegt:  -40 - +70 °C
Zul. Kabelaußentemperatur, in Bewegung:  5 - 70 °C

Nennspannung Uo:  300 V
Schutzleiter:   ja
Nennspannung U:  500 V
Prüfspannung:   2 kV
Aderkennzeichnung:  Farbe VDE 0293;
    mehr als 5 Adern: gn-ge + Ziffern

liefern und verlegen
Menge: 25,000 m

**1.4.40 NYM-J 5X10 GR, auflegen**
Oben genannten Kabeltypen beidseitig einführen, absetzen und auflegen

einschl. Klemmen und Kabelbefestigung
Menge: 2,000 St

**1.4.50 NYY-J 3X1,5 RE SW, verlegen**
Verwendung: Zur Verlegung in Innenräumen, im Freien, in Erde, in Wasser sowie in Beton.

Aufbau und technische Daten:
Eca-Norm:      VDE 0276-603
Leitermaterial:      Cu, blank
Leiterklasse:      Klasse 1, ab 25 qmm Klasse 2
Aderisolation:      PVC DIV 4
Mantelmaterial:     PVC DMV5
Mantelfarbe:      schwarz
Flammwidrigkeit:     VDE 0482-332-1-2/IEC 60332-1-2
UV-beständig:      ja
Maximal zulässige Leitertemperatur:   70 °C
Zul. Kabelaußentemperatur, fest verlegt:  70 °C
Zul. Kabelaußentemperatur, in Bewegung:  -5 - +70 °C
Metermarkierung:     ja

Nennspannung Uo:     600 V
Schutzleiter:      ja
Nennspannung U:     1000 V
Maximale Spannung in Drehstromsystemen: 1,2 kV
Nennspannung (DC):     1,5 kV
Prüfspannung:      4 kV

liefern und verlegen
Menge: 50,000 m

**1.4.60 NYY-J 3X1,5 RE SW, auflegen**
Oben genannten Kabeltypen beidseitig einführen, absetzen und auflegen

einschl. Klemmen und Kabelbefestigung
Menge: 3,000 St

**1.4.70 NYY-J 5X1,5 RE SW, verlegen**
Verwendung: Zur Verlegung in Innenräumen, im Freien, in Erde, in Wasser sowie in Beton.

Aufbau und technische Daten:
EcaNorm:      VDE 0276-603
Leitermaterial:      Cu, blank
Leiterklasse:      Klasse 1, ab 25 qmm Klasse 2
Aderisolation:      PVC DIV 4
Mantelmaterial:     PVC DMV5
Mantelfarbe:      schwarz
Flammwidrigkeit:     VDE 0482-332-1-2/IEC 60332-1-2
UV-beständig:      ja
Maximal zulässige Leitertemperatur:   70 °C
Zul. Kabelaußentemperatur, fest verlegt:  70 °C
Zul. Kabelaußentemperatur, in Bewegung:  -5 - +70 °C
Metermarkierung:     ja

Nennspannung Uo:     600 V
Schutzleiter:      ja
Nennspannung U:     1000 V
Maximale Spannung in Drehstromsystemen: 1,2 kV
Nennspannung (DC):     1,5 kV
Prüfspannung:      4 kV

liefern und verlegen
Menge: 30,000 m

**1.4.80 NYY-J 5X1,5 RE SW, auflegen**
Oben genannten Kabeltypen beidseitig einführen, absetzen und auflegen

einschl. Klemmen und Kabelbefestigung
Menge: 2,000 St

*Hinweis: Mess- und Steuerleitung*
Installationskabel, symmetrisch, nur kennzeichnen je Ende, J-Y(ST)Y liefern und in Teilmengen in vorhandenen Brüstungskanal, Kabelbühne, Sammelhalter bzw. in noch zu installierenden Kunststoffpanzerrohr verlegen.
Kunststoffpanzerrohr bis M50, einschließlich Steckmuffen und Befestigungsmaterial, liefern und betriebsfertig in Teilmengen mit mindestens 2 Schellen je Meter fachgerecht installieren.

**1.4.90 A-2Y(L)2Y…ST III BD 2x2x0,8 verlegen**
CPR-Leistungsklasse:  Fca
Norm:  VDE 0816
Leitermaterial:  Cu, blank
Leiterklasse:  Kl.1 = eindrähtig
Aderisolation:  PE
Verseilelement:  Paar
Verseilung:  Lagen
Schirm über Verseilung:  kunststoffkaschierte Alu-Folie
Bei-Draht:  ja
Mantelmaterial:  PE
Mantelfarbe:  schwarz
Flammwidrigkeit:  nach VDE 0482-332-1-2 / IEC 60332-1-2
Zul. Kabelaußentemperatur,  fest verlegt: -30 - +70 °C
Zul. Kabelaußentemperatur,  in Bewegung: -5 - +50 °C
Biegeradius,  fest verlegt: 10 x DA
Biegeradius, einmalig:  5 x DA
Isolationswiderstand:  ≥ 5000 MÙ x km
Betriebskapazität: ca.  55 nF/km
Ader-Zahl:  4
Leiter-Durchmesser:  0.8 mm
Außendurchmesser ca.:  7.8 mm

liefern und verlegen
Menge: 320,000 m

**1.4.100 A-2Y(L)2Y…ST III BD 2x2x0,8 auflegen**
Oben genannten Kabeltypen beidseitig einführen, absetzen und auflegen

einschl. Klemmen und Kabelbefestigung
Menge: 14,000 St

**1.4.110 A-2Y(L)2Y…ST III BD 4x2x0,8 verlegen**
CPR-Leistungsklasse:  Fca
Norm:  VDE 0816
Leitermaterial:  Cu, blank
Leiterklasse:  Kl.1 = eindrähtig
Aderisolation:  PE
Verseilelement:  Paar
Verseilung:  Lagen
Schirm über Verseilung:  kunststoffkaschierte Alu-Folie
Bei-Draht:  ja
Mantelmaterial:  PE
Mantelfarbe:  schwarz
Flammwidrigkeit:  nach VDE 0482-332-1-2 / IEC 60332-1-2
Zul. Kabelaußentemperatur,  fest verlegt: -30 - +70 °C
Zul. Kabelaußentemperatur,  in Bewegung: -5 - +50 °C
Biegeradius,  fest verlegt: 10 x DA
Biegeradius, einmalig:  5 x DA
Isolationswiderstand:  ≥ 5000 MÙ x km
Betriebskapazität: ca.  55 nF/km
Ader-Zahl:  8
Leiter-Durchmesser:  0.8 mm
Außendurchmesser ca.:  7.8 mm

liefern und verlegen
Menge: 110,000 m

**1.4.120 A-2Y(L)2Y…ST III BD 4x2x0,8 auflegen**
Oben genannten Kabeltypen beidseitig einführen, absetzen und auflegen

einschl. Klemmen und Kabelbefestigung
Menge: 7,000 St

**1.4.130 J-Y(ST)Y 2x2x0,8 verlegen**
CPR-Leistungsklasse:    Eca
Norm:       VDE 0815
Leitermaterial:      Cu, blank
Leiterklasse:      Kl.1 = eindrähtig
Aderisolation:      PVC TI1
Verseilelement:     Paar
Verseilung:      Lagen
Schirm über Verseilung:    Folie
Bei-Draht:      ja
Mantelmaterial:     PVC YM1
Mantelfarbe:      grau RAL 7032
Flammwidrigkeit:     VDE 0482-332-1-2/IEC 60332-1-2
Zul. Kabelaußentemperatur, fest verlegt:  -30 - +70 °C
Zul. Kabelaußentemperatur, in Bewegung:  -5 - +50 °C
Biegeradius, fest verlegt:    7.5 x DA
Biegeradius, einmalig:    2.5 x DA
Isolationswiderstand:     100 MOhm x km
Kopplung K1:      300 pF
Ader-Zahl:      4
Leiter-Durchmesser:     0.8 mm
Außendurchmesser ca.:    7.00 mm

liefern und verlegen
Menge: 1740,000 m

**1.4.140 J-Y(ST)Y 2x2x0,8 auflegen**
Oben genannten Kabeltypen beidseitig einführen, absetzen und auflegen

einschl. Klemmen und Kabelbefestigung
Menge: 64,000 St

**1.4.150 J-Y(ST)Y 4x2x0,8 verlegen**
CPR-Leistungsklasse:    Eca
Norm:       VDE 0815
Leitermaterial:      Cu, blank
Leiterklasse:      Kl.1 = eindrähtig
Aderisolation:      PVC TI1
Verseilelement:     Paar
Verseilung:      Lagen
Schirm über Verseilung:    Folie
Bei-Draht:      ja
Mantelmaterial:     PVC YM1
Mantelfarbe:      grau RAL 7032
Flammwidrigkeit:     VDE 0482-332-1-2/IEC 60332-1-2
Zul. Kabelaußentemperatur, fest verlegt:  -30 - +70 °C
Zul. Kabelaußentemperatur, in Bewegung:  -5 - +50 °C
Biegeradius, fest verlegt:    7.5 x DA
Biegeradius, einmalig:    2.5 x DA
Isolationswiderstand:     100 MOhm x km
Kopplung K1:      300 pF
Ader-Zahl:      4
Leiter-Durchmesser:     0.8 mm
Außendurchmesser ca.:    7.00 mm

liefern und verlegen
Menge: 180,000 m

**1.4.160 J-Y(ST)Y 4x2x0,8 auflegen**
Oben genannten Kabeltypen beidseitig einführen, absetzen und auflegen

einschl. Klemmen und Kabelbefestigung
Menge: 7,000 St

**1.4.170 H05VVC4V5-K 5x0,75 verlegen**
Verwendung: Zur Verlegung in Innenräumen (trocken, feucht, nass). Besonders geeignet für geschirmte Steuer- und Signalleitungen mit erhöhten Anforderungen an Ölbeständigkeit und elektromagnetische Verträglichkeit (EMV). Nicht für die Verlegung im Freien, in Erde oder in Wasser geeignet.
Aufbau und technische Daten:
Norm: DIN EN 50525-2-51 (VDE 0285-525-2-51)
Leitermaterial: Cu, blank
Leiterklasse: Klasse 5 (feindrähtig)
Aderisolation: PVC (TI2)
Schirmung: Kupfergeflecht, verzinnt
Mantelmaterial: PVC, ölbeständig (TM5)
Mantelfarbe: grau
Flammwidrigkeit: VDE 0482-332-1-2/IEC 60332-1-2
UV-beständig: nein (nur Innenbereich)
Maximal zulässige Leitertemperatur: 70 °C
Zul. Kabelaußentemperatur, fest verlegt:-40 bis +70 °C
Zul. Kabelaußentemperatur, in Bewegung:-5 bis +70 °C
Metermarkierung: ja
Nennspannung Uo:300 V
Nennspannung U:500 V
Schutzleiter: ja
Prüfspannung: 2 kV
liefern und verlegen
Menge: 1400,000 m

**1.4.180 H05VVC4V5-K 5x0,75 auflegen**
Oben genannten Kabeltypen beidseitig einführen, absetzen und auflegen

einschl. Klemmen und Kabelbefestigung
Menge: 34,000 St

**1.4.190 Ölflex classic 110 BK 5x0,75 verlegen**
Verwendung:
Zur Verlegung in trockenen, feuchten und nassen Räumen sowie im Freien. Besonders geeignet als flexible Steuer- und Anschlussleitung im Maschinenbau, Anlagenbau sowie in der Automatisierungstechnik bei mittlerer mechanischer Beanspruchung. Beständig gegen viele Öle und Kühlmittel. Nicht zur direkten Verlegung in Erde oder Wasser geeignet.

Aufbau und technische Daten:
Norm:  DIN EN 50525-2-51 (VDE 0285-525-2-51)
Leitermaterial:  Cu, blank
Leiterklasse:  Klasse 5 (feindrähtig)
Aderisolation:  PVC (TI2)
Aderkennzeichnung:  farbig nach VDE 0293-308, mit grün/gelbem Schutzleiter
Mantelmaterial:  PVC, ölbeständig (TM5)
Mantelfarbe:  schwarz (BK)
Flammwidrigkeit:  VDE 0482-332-1-2 / IEC 60332-1-2
UV-beständig:  ja
Maximal zulässige Leitertemperatur:  70 °C
Zul. Kabelaußentemperatur, fest verlegt:  -40 bis +80 °C
Zul. Kabelaußentemperatur, in Bewegung:  -5 bis +70 °C
Metermarkierung:  ja
Nennspannung Uo:  300 V
Nennspannung U:  500 V
Schutzleiter:  ja
Prüfspannung:  4 kV

Aderzahl: 5
Nennquerschnitt: 0,75 mm²
Außendurchmesser ca.: ca. 6,3 mm

liefern und verlegen
Menge: 90,000 m

**1.4.200 Ölflex classic 110 BK 5x0,75 auflegen**
Oben genannten Kabeltypen beidseitig einführen, absetzen und auflegen

einschl. Klemmen und Kabelbefestigung
Menge: 6,000 St

**1.4.210 Ölflex classic 110 BK 7x0,75 verlegen**
Verwendung:
Zur Verlegung in trockenen, feuchten und nassen Räumen sowie im Freien. Besonders geeignet als flexible Steuer- und Anschlussleitung im Maschinenbau, Anlagenbau sowie in der Automatisierungstechnik bei mittlerer mechanischer Beanspruchung. Beständig gegen viele Öle und Kühlmittel. Nicht zur direkten Verlegung in Erde oder Wasser geeignet.

Aufbau und technische Daten:
Norm:  DIN EN 50525-2-51 (VDE 0285-525-2-51)
Leitermaterial:  Cu, blank
Leiterklasse:  Klasse 5 (feindrähtig)
Aderisolation:  PVC (TI2)
Aderkennzeichnung:  Nummeriert, mit grün/gelbem Schutzleiter
Mantelmaterial:  PVC, ölbeständig (TM5)
Mantelfarbe:  schwarz (BK)
Flammwidrigkeit:  VDE 0482-332-1-2 / IEC 60332-1-2
UV-beständig:  ja
Maximal zulässige Leitertemperatur:  70 °C
Zul. Kabelaußentemperatur, fest verlegt:  -40 bis +80 °C
Zul. Kabelaußentemperatur, in Bewegung:  -5 bis +70 °C
Metermarkierung:  ja
Nennspannung Uo:  300 V
Nennspannung U:  500 V
Schutzleiter:  ja
Prüfspannung:  4 kV

Aderzahl:
Nennquerschnitt: 0,75 mm²
Außendurchmesser ca.: ca. 7,3 mm

liefern und verlegen
Menge: 60,000 m

**1.4.220 Ölflex classic 110 BK 7x0,75 auflegen**
Oben genannten Kabeltypen beidseitig einführen, absetzen und auflegen

einschl. Klemmen und Kabelbefestigung
Menge: 2,000 St

**1.4.230 Netzwerkkabel Cat 7 verlegen**
Verwendung:
Zur Verbindung von EDV-Systemeinheiten im arbeitsplatznahen Bereich (Tertiärbereich),
wie zwischen Etagen-Verteilern und Arbeitsplatz bis 1200 MHz (Kategorie 7).
Es entspricht hinsichtlich Funkstörungen (EMV) den Anforderungen der EN 55022 und den Richtlinien der europäischen Postverwaltung.
Zusätzlich bietet das verzinnte Schirmgeflecht einen stör-strahlsicheren Übergang zu geschirmten Datensteckern.

Aufbau und technische Daten:
CPR-Leistungsklasse:    Dca
Spezifikation/Norm:     ISO/IEC 11801, EN 50173
Leitermaterial:      Cu, blank
Leiterklasse:      Kl.1 = eindrähtig
Aderisolation:      Foam-Skin
Schirm über Verseilelement:    Folie
Schirm über Verseilung:    Cu-Geflecht, verzinnt
Schirmbedeckung:     30 %
Mantelmaterial:     halogenfreie Spezialmischung
Mantelfarbe:      gelb
Flammwidrigkeit:     VDE 0482-332-1-2/IEC 60332-1-2
Rauchdichte:      DIN EN 61034/IEC 61034
Halogenfrei:      ja
Zul. Kabelaußentemperatur, fest verlegt:  0 - 60 °C
Biegeradius, fest verlegt:    8 x DA
Biegeradius, bewegt:     4 x DA
Isolationswiderstand:     5000 MOhm x km
Verkürzungsfaktor (NVP-Wert):   0,76 v/c
Kategorie:      7a
Trennklasse (EN 50174-2):    d

liefern und verlegen
Menge: 79,000 m

**1.4.240 Netzwerkkabel Cat 7 auflegen**
Oben genannten Kabeltypen beidseitig einführen, absetzen und auflegen

einschl. Klemmen und Kabelbefestigung
Menge: 2,000 St

*Hinweis: Verlegesysteme*
Verlegesysteme für Kabel und Leitungen,
zur fachgerechten Aufnahme, Führung und Sicherung von Energie-, Steuer- und Datenleitungen,
bestehend aus Kabelrinnen, Kabelleitern, Auslegern, Aufhängungen und Zubehör,
aus band- und feuerverzinktem Stahl oder witterungsbeständigem Kunststoff,
inklusive aller erforderlichen Verbindungselemente, Befestigungen, Aufhängungen, Aufständerungen und Kantenschutzelemente,
geeignet für Wand-, Decken- und Bodenmontage,
Ausführung nach DIN EN 61537 (VDE 0639) und Herstellervorgaben,
einschließlich aller erforderlichen Nebenleistungen für eine fachgerechte, sichere und dauerhafte Verlegung.

**1.4.250 Kabelrinne offen gelocht Stahl bandverz. H 60mm B 100mm inkl. Trennsteg**
Kabelrinne für Kabelträgersystem DIN EN 61537 (VDE 0639),
gelocht ohne Abdeckung, mit einem Trennsteg, aus bandverzinktem Stahl DIN
EN 10346, Seitenhöhe mind. 60 mm, Breite mind. 100 mm.
Lieferung und Montage einschließlich aller systemzugehörigen Verbindungs- und Befestigungselemente sowie benötigten Kantenschutz.
Menge: 115,000 m

**1.4.260 Kabelrinne offen gelocht Stahl bandverz. H 60mm B 200mm inkl. Trennsteg**
Kabelrinne für Kabelträgersystem DIN EN 61537 (VDE 0639),
gelocht ohne Abdeckung, mit einem Trennsteg, aus bandverzinktem Stahl DIN
EN 10346, Seitenhöhe mind. 60 mm, Breite mind. 200 mm.
Lieferung und Montage einschließlich aller systemzugehörigen Verbindungs- und Befestigungselemente sowie benötigten Kantenschutz.
Menge: 2,000 m

**1.4.270 Kabelrinne offen gelocht Stahl bandverz. H 60mm B 300mm inkl. Trennsteg**
Kabelrinne für Kabelträgersystem DIN EN 61537 (VDE 0639),
gelocht ohne Abdeckung, mit einem Trennsteg, aus bandverzinktem Stahl DIN
EN 10346, Seitenhöhe mind. 60 mm, Breite mind. 300 mm.
Lieferung und Montage einschließlich aller systemzugehörigen Verbindungs- und Befestigungselemente sowie benötigten Kantenschutz.
Menge: 1,000 m

**1.4.280 Weitspannkabelrinne offen gelocht Stahl bandverz. H 60mm B 100mm inkl. Trennsteg**
Weitspannkabelrinne für Kabelträgersysteme nach DIN EN 61537 (VDE 0639), gelocht ohne Abdeckung,
zur Überbrückung großer Stützweiten, mit einem Trennsteg, aus bandverzinktem Stahl DIN EN 10346
Seitenhöhe mind. 60 mm, Breite mind. 100 mm
Lieferung und Montage einschließlich aller systemzugehörigen Verbindungs- und Befestigungselemente sowie benötigten Kantenschutz.
Menge: 1,500 m

**1.4.290 Weitspannkabelrinne offen gelocht Stahl bandverz. H 60mm B 200mm inkl. Trennsteg**
Weitspannkabelrinne für Kabelträgersysteme nach DIN EN 61537 (VDE 0639), gelocht ohne Abdeckung,
zur Überbrückung großer Stützweiten, mit einem Trennsteg, aus bandverzinktem Stahl DIN EN 10346
Seitenhöhe mind. 60 mm, Breite mind. 200 mm
Lieferung und Montage einschließlich aller systemzugehörigen Verbindungs- und Befestigungselemente sowie benötigten Kantenschutz.
Menge: 1,500 m

**1.4.300 Kabelleiter offen Stahl bandverz. H 60mm B 200mm inkl. Trennsteg**
Kabelleiter für Kabelträgersystem nach DIN EN 61537 (VDE 0639),
aus bandverzinktem Stahl nach DIN EN 10346,
Leiterholme gelocht ohne Abdeckung, zur Aufnahme von Verbindern und Zubehör inkl. Trennsteg, aus bandverzinktem Stahl DIN
EN 10346, mit aufgeschweißten Sprossen zur sicheren Führung und Auflage von Kabeln und Leitungen,
geeignet für Wand- und Deckenmontage mittels systemzugehöriger Tragkonstruktion,
Seitenhöhe mind. 60 mm, Breite mind. 200 mm.
Lieferung und Montage einschließlich aller systemzugehörigen Verbindungs- und Befestigungselemente sowie benötigten Kantenschutz.
Menge: 8,000 m

**1.4.310 Kabelleiter offen Stahl bandverz. H 60mm B 300mm inkl. Trennsteg**
Kabelleiter für Kabelträgersystem nach DIN EN 61537 (VDE 0639),
aus bandverzinktem Stahl nach DIN EN 10346,
Leiterholme gelocht ohne Abdeckung, zur Aufnahme von Verbindern und Zubehör inkl. Trennsteg, aus bandverzinktem Stahl DIN
EN 10346, mit aufgeschweißten Sprossen zur sicheren Führung und Auflage von Kabeln und Leitungen,
geeignet für Wand- und Deckenmontage mittels systemzugehöriger Tragkonstruktion,
Seitenhöhe mind. 60 mm, Breite mind. 300 mm.
Lieferung und Montage einschließlich aller systemzugehörigen Verbindungs- und Befestigungselemente sowie benötigten Kantenschutz.
Menge: 5,000 m

**1.4.320 Stegleiter offen Stahl bandverz. H 60mm B 200mm inkl. Trennsteg**
Stegleiter für Kabelträgersystem nach DIN EN 61537 (VDE 0639),
aus bandverzinktem Stahl nach DIN EN 10346,
Holme gelocht ohne Abdeckung, zur Aufnahme von Verbindern und Zubehör inkl. Trennsteg, aus bandverzinktem Stahl DIN
EN 10346, mit aufgeschweißten Stegen/Sprossen zur sicheren Führung und Auflage von Kabeln und Leitungen,
geeignet für Wand- und Deckenmontage mittels systemzugehöriger Tragkonstruktion,
Seitenhöhe mind. 60 mm, Breite 200 mm.
Lieferung und Montage einschließlich aller systemzugehörigen Verbindungs- und Befestigungselemente sowie benötigten Kantenschutz.
Menge: 5,000 m

**1.4.330 Kabelrinne geschlossen gelocht Stahl feuerverz. H 60mm B 200mm inkl. Trennsteg Trittfest**
Trittfeste Kabelrinne für Kabelträgersystem DIN EN 61537 (VDE 0639),
gelocht inkl. Abdeckung, mit einem Trennsteg, aus feuerverzinktem Stahl DIN
EN 10346, Seitenhöhe mind. 60 mm, Breite mind. 200 mm.
Lieferung und Montage einschließlich aller systemzugehörigen Verbindungs- und Befestigungselemente sowie benötigten Kantenschutz.
Menge: 7,000 m

**1.4.340 Weitspannkabelrinne geschlossen gelocht Stahl feuerverz. H 60mm B 200mm inkl. Trennsteg Trittfest**
Trittfeste Weitspannkabelrinne für Kabelträgersysteme nach DIN EN 61537 (VDE 0639), gelocht inkl. Abdeckung,
zur Überbrückung großer Stützweiten, mit einem Trennsteg, aus feuerverzinktem Stahl DIN EN 10346
Seitenhöhe mind. 60 mm, Breite mind. 200 mm
Lieferung und Montage einschließlich aller systemzugehörigen Verbindungs- und Befestigungselemente sowie benötigten Kantenschutz.
Menge: 2,000 m

**1.4.350 Kabelsammelhalter aus PVC**
Kabelsammelhalter für Kabelträgersystem nach DIN EN 61537 (VDE 0639),
zur geordneten Führung und Bündelung von Kabeln und Leitungen,
aus PVC (Kunststoff),
zur Befestigung an Wand, Decke oder Tragkonstruktionen,
geeignet zur Aufnahme mehrerer Kabel bzw. Leitungsbündel,
einschließlich aller erforderlichen Befestigungs- und Montagematerialien.
Menge: 200,000 St

**1.4.360 Bügelschelle, 1-fach**
Bügelschelle, 1-fach mit Kunststoffdruckwanne, halogenfrei
Menge: 190,000 St

*Hinweis: Formstücke*
Formstücke zu Verlegesysteme für Kabel und Leitungen,
zur fachgerechten Aufnahme, Führung und Sicherung von Energie-, Steuer- und Datenleitungen,
bestehend aus Kabelrinnen, Kabelleitern, Auslegern, Aufhängungen und Zubehör,
aus band- und feuerverzinktem Stahl oder witterungsbeständigem Kunststoff,
inklusive aller erforderlichen Verbindungselemente, Befestigungen, Aufhängungen, Aufständerungen und Kantenschutzelemente,
geeignet für Wand-, Decken- und Bodenmontage,
Ausführung nach DIN EN 61537 (VDE 0639) und Herstellervorgaben,
einschließlich aller erforderlichen Nebenleistungen für eine fachgerechte, sichere und dauerhafte Verlegung.

**1.4.370 90° Bogen horizontal für Kabelrinne offen 100 x 60 mm, Stahl bandverzinkt**
Formstück 90° horizontal für Kabelrinne nach DIN EN 61537 (VDE 0639),
zur Richtungsänderung von Kabelrinnen in horizontaler Ebene,
aus Stahl, bandverzinkt nach DIN EN 10346, ohne Abdeckung
passend zu Kabelrinne Breite 100 mm, Seitenhöhe 60 mm,
mit systemzugehörigen Verbindern zur einfachen und sicheren Montage,
geeignet für Wand- und Deckenmontage innerhalb des Kabelträgersystems,
einschließlich aller erforderlichen Verbindungs- und Befestigungsmaterialien

liefern und montieren
Menge: 3,000 St

**1.4.380 90° Bogen horizontal für Kabelleiter offen 200 x 60 mm, Stahl bandverzinkt**
Formstück 90° horizontal für Kabelleiter nach DIN EN 61537 (VDE 0639),
zur Richtungsänderung von Kabelleitern in horizontaler Ebene,
aus Stahl, bandverzinkt nach DIN EN 10346, ohne Abdeckung,
passend zu Kabelleiter Breite 200 mm, Seitenhöhe 60 mm,
mit systemzugehörigen Verbindern zur einfachen und sicheren Montage,
geeignet für Wand- und Deckenmontage innerhalb des Kabelträgersystems,
einschließlich aller erforderlichen Verbindungs- und Befestigungsmaterialien.

liefern und montieren
Menge: 1,000 St

**1.4.390 90° Bogen horizontal für Kabelleiter offen 300 x 60 mm, Stahl bandverzinkt**
Formstück 90° horizontal für Kabelleiter nach DIN EN 61537 (VDE 0639),
zur Richtungsänderung von Kabelleitern in horizontaler Ebene,
aus Stahl, bandverzinkt nach DIN EN 10346, ohne Abdeckung,
passend zu Kabelleiter Breite 300 mm, Seitenhöhe 60 mm,
mit systemzugehörigen Verbindern zur einfachen und sicheren Montage,
geeignet für Wand- und Deckenmontage innerhalb des Kabelträgersystems,
einschließlich aller erforderlichen Verbindungs- und Befestigungsmaterialien.

liefern und montieren
Menge: 1,000 St

**1.4.400 90° Bogen vertikal steigend für Kabelrinne offen 100 x 60 mm, Stahl bandverzinkt**
Formstück 90° vertikal steigend für Kabelrinne nach DIN EN 61537 (VDE 0639),
zur Richtungsänderung von Kabelrinnen in vertikaler Ebene (steigend),
aus Stahl, bandverzinkt nach DIN EN 10346, ohne Abdeckung,
passend zu Kabelrinne Breite 100 mm, Seitenhöhe 60 mm,
mit systemzugehörigen Verbindern zur einfachen und sicheren Montage,
geeignet für Wand- und Deckenmontage innerhalb des Kabelträgersystems,
einschließlich aller erforderlichen Verbindungs- und Befestigungsmaterialien.

liefern und montieren
Menge: 2,000 St

**1.4.410 90° Bogen vertikal steigend für Kabelrinne offen 200 x 60 mm, Stahl bandverzinkt**
Formstück 90° vertikal steigend für Kabelrinne nach DIN EN 61537 (VDE 0639),
zur Richtungsänderung von Kabelrinnen in vertikaler Ebene (steigend),
aus Stahl, bandverzinkt nach DIN EN 10346, ohne Abdeckung,
passend zu Kabelrinne Breite 200 mm, Seitenhöhe 60 mm,
mit systemzugehörigen Verbindern zur einfachen und sicheren Montage,
geeignet für Wand- und Deckenmontage innerhalb des Kabelträgersystems,
einschließlich aller erforderlichen Verbindungs- und Befestigungsmaterialien.

liefern und montieren
Menge: 1,000 St

**1.4.420 90° Bogen vertikal fallend für Kabelrinne offen 100 x 60 mm, Stahl bandverzinkt**
Formstück 90° vertikal fallend für Kabelrinne nach DIN EN 61537 (VDE 0639),
zur Richtungsänderung von Kabelrinnen in vertikaler Ebene (fallend),
aus Stahl, bandverzinkt nach DIN EN 10346, ohne Abdeckung,
passend zu Kabelrinne Breite 100 mm, Seitenhöhe 60 mm,
mit systemzugehörigen Verbindern zur einfachen und sicheren Montage,
geeignet für Wand- und Deckenmontage innerhalb des Kabelträgersystems,
einschließlich aller erforderlichen Verbindungs- und Befestigungsmaterialien.

liefern und montieren
Menge: 2,000 St

**1.4.430 90° Bogen vertikal fallend für Kabelrinne offen 200 x 60 mm, Stahl bandverzinkt**
Formstück 90° vertikal fallend für Kabelrinne nach DIN EN 61537 (VDE 0639),
zur Richtungsänderung von Kabelrinnen in vertikaler Ebene (fallend),
aus Stahl, bandverzinkt nach DIN EN 10346, ohne Abdeckung,
passend zu Kabelrinne Breite 200 mm, Seitenhöhe 60 mm,
mit systemzugehörigen Verbindern zur einfachen und sicheren Montage,
geeignet für Wand- und Deckenmontage innerhalb des Kabelträgersystems,
einschließlich aller erforderlichen Verbindungs- und Befestigungsmaterialien.

liefern und montieren
Menge: 1,000 St

**1.4.440 T-Abzweig offen gelocht für Kabelrinne Stahl bandverz. H 60mm B 300mm**
T-Abzweig offen, gelocht für Kabelrinne nach DIN EN 61537 (VDE 0639),
zur Abzweigung von Kabelrinnen in horizontaler Ebene,
aus Stahl, bandverzinkt nach DIN EN 10346,
passend zu Kabelrinne Breite 300 mm, Seitenhöhe 60 mm,
mit Systemlöchern zur Aufnahme von Verbindern und Befestigungselementen,
geeignet für Wand- und Deckenmontage innerhalb des Kabelträgersystems,
einschließlich aller erforderlichen Verbindungs- und Befestigungsmaterialien.

liefern und montieren
Menge: 1,000 St

**1.4.450 T-Abzweig offen für Kabelleiter Stahl bandverz. H 60mm B 200mm**
T-Abzweig offen, gelocht für Kabelleiter nach DIN EN 61537 (VDE 0639),
zur Abzweigung von Kabelleitern in horizontaler Ebene,
aus Stahl, bandverzinkt nach DIN EN 10346,
passend zu Kabelleiter Breite 200 mm, Seitenhöhe 60 mm,
mit Systemlöchern zur Aufnahme von Verbindern und Befestigungselementen,
geeignet für Wand- und Deckenmontage innerhalb des Kabelträgersystems,
einschließlich aller erforderlichen Verbindungs- und Befestigungsmaterialien.

liefern und montieren
Menge: 1,000 St

**1.4.460 T-Abzweig offen für Kabelleiter Stahl bandverz. H 60mm B 300mm**
T-Abzweig offen, gelocht für Kabelleiter nach DIN EN 61537 (VDE 0639),
zur Abzweigung von Kabelleitern in horizontaler Ebene,
aus Stahl, bandverzinkt nach DIN EN 10346,
passend zu Kabelleiter Breite 300 mm, Seitenhöhe 60 mm,
mit Systemlöchern zur Aufnahme von Verbindern und Befestigungselementen,
geeignet für Wand- und Deckenmontage innerhalb des Kabelträgersystems,
einschließlich aller erforderlichen Verbindungs- und Befestigungsmaterialien.

liefern und montieren
Menge: 1,000 St

**1.4.470 90° Bogen horizontal für Kabelrinne geschlossen 200 x 60 mm, Stahl feuerverzinkt trittfest**
Formstück 90° trittfest horizontal für Kabelrinne nach DIN EN 61537 (VDE 0639),
zur Richtungsänderung von Kabelrinnen in horizontaler Ebene,
aus Stahl, feuerverzinkt nach DIN EN 10346, inkl. Abdeckung
passend zu Kabelrinne Breite 200 mm, Seitenhöhe 60 mm,
mit systemzugehörigen Verbindern zur einfachen und sicheren Montage,
geeignet für Wand- und Deckenmontage innerhalb des Kabelträgersystems,
einschließlich aller erforderlichen Verbindungs- und Befestigungsmaterialien

liefern und montieren
Menge: 1,000 St

**1.4.480 90° Bogen vertikal steigend für Kabelrinne geschlossen 200 x 60 mm, Stahl feuerverzinkt trittfest**
Formstück 90° trittfest vertikal steigend für Kabelrinne nach DIN EN 61537 (VDE 0639),
zur Richtungsänderung von Kabelrinnen in vertikaler Ebene (steigend),
aus Stahl, feuerverzinkt nach DIN EN 10346, inkl. Abdeckung,
passend zu Kabelrinne Breite 200 mm, Seitenhöhe 60 mm,
mit systemzugehörigen Verbindern zur einfachen und sicheren Montage,
geeignet für Wand- und Deckenmontage innerhalb des Kabelträgersystems,
einschließlich aller erforderlichen Verbindungs- und Befestigungsmaterialien.

liefern und montieren
Menge: 1,000 St

**1.4.490 90° Bogen vertikal fallend für Kabelrinne geschlossen 200 x 60 mm, Stahl feuerverzinkt trittfest**
Formstück 90° trittfest vertikal fallend für Kabelrinne nach DIN EN 61537 (VDE 0639),
zur Richtungsänderung von Kabelrinnen in vertikaler Ebene (fallend),
aus Stahl, feuerverzinkt nach DIN EN 10346, inkl. Abdeckung,
passend zu Kabelrinne Breite 200 mm, Seitenhöhe 60 mm,
mit systemzugehörigen Verbindern zur einfachen und sicheren Montage,
geeignet für Wand- und Deckenmontage innerhalb des Kabelträgersystems,
einschließlich aller erforderlichen Verbindungs- und Befestigungsmaterialien.

liefern und montieren
Menge: 1,000 St

**1.4.500 Reduzierstück für Kabelrinne offen B 300mm/100mm H60mm Stahl bandverz.**
Formstück Reduzierstück für Kabelrinne nach DIN EN 61537 (VDE 0639),
zur Übergang von Kabelrinnen Breite 300 mm auf 100 mm in horizontaler Ebene,
aus Stahl, bandverzinkt nach DIN EN 10346, ohne Abdeckung,
passend zu Kabelrinnen Breite 300 mm / 100 mm, Seitenhöhe 60 mm,
mit systemzugehörigen Verbindern zur einfachen und sicheren Montage,
geeignet für Wand- und Deckenmontage innerhalb des Kabelträgersystems,
einschließlich aller erforderlichen Verbindungs- und Befestigungsmaterialien.

liefern und montieren
Menge: 1,000 St

**1.4.510 Reduzierstück für Kabelrinne offen B 300mm/200mm H60mm Stahl bandverz.**
Formstück Reduzierstück für Kabelrinne nach DIN EN 61537 (VDE 0639),
zur Übergang von Kabelrinnen Breite 300 mm auf 100 mm in horizontaler Ebene,
aus Stahl, bandverzinkt nach DIN EN 10346, ohne Abdeckung,
passend zu Kabelrinnen Breite 300 mm / 200 mm, Seitenhöhe 60 mm,
mit systemzugehörigen Verbindern zur einfachen und sicheren Montage,
geeignet für Wand- und Deckenmontage innerhalb des Kabelträgersystems,
einschließlich aller erforderlichen Verbindungs- und Befestigungsmaterialien.

liefern und montieren
Menge: 1,000 St

**1.4.520 Reduzierstück für Kabelleiter offen B 300mm/200mm H60mm Stahl bandverz.**
Formstück Reduzierstück horizontal für Kabelleiter nach DIN EN 61537 (VDE 0639),
zur Übergang von Kabelleitern Breite 300 mm auf 200 mm in horizontaler Ebene,
aus Stahl, bandverzinkt nach DIN EN 10346, ohne Abdeckung,
passend zu Kabelleitern Breite 300 mm / 200 mm, Seitenhöhe 60 mm,
mit systemzugehörigen Verbindern zur einfachen und sicheren Montage,
geeignet für Wand- und Deckenmontage innerhalb des Kabelträgersystems,
einschließlich aller erforderlichen Verbindungs- und Befestigungsmaterialien.
Menge: 1,000 St

**1.4.530 Reduzierstück für Kabelleiter auf Kabelrinne offen B 200mm/100mm H60mm Stahl bandverz.**
Formstück Reduzierstück für Kabelleiter auf Kabelrinne nach DIN EN 61537 (VDE 0639),
zur Übergang von Kabelleiter Breite 200 mm auf Kabelrinne Breite 100 mm in horizontaler Ebene,
aus Stahl, bandverzinkt nach DIN EN 10346, ohne Abdeckung,
passend zu Kabelleiter 200 mm / Kabelrinne 100 mm, Seitenhöhe 60 mm,
mit systemzugehörigen Verbindern zur einfachen und sicheren Montage,
geeignet für Wand- und Deckenmontage innerhalb des Kabelträgersystems,
einschließlich aller erforderlichen Verbindungs- und Befestigungsmaterialien.

liefern und montieren
Menge: 1,000 St

*Hinweis: Montagesysteme*
Die Montage des Kabelträgersystems im Innenbereich ist gemäß den örtlichen Gegebenheiten entweder mittels Hängestielen mit Auslegern oder alternativ
mittels Gewindestangen mit Auslegern auszuführen. Der Bieter hat im Rahmen seines Angebotes eine der beiden
genannten Montagearten auszuwählen und vollständig anzubieten. Die gewählte Montageart ist einschließlich aller
hierfür erforderlichen Befestigungs-, Verbindungs- und Montagematerialien sowie sämtlicher Nebenleistungen kalkulatorisch
zu berücksichtigen und Bestandteil des Angebotes. Ein späterer Anspruch auf Mehrvergütung aufgrund der gewählten
Montageart besteht nicht. Die Ausführung hat fachgerecht entsprechend den geltenden Normen und Herstellervorgaben zu erfolgen
Das Kabelträgersystem ist im Außenbereich auf dem Gründach aufgeständert auszuführen, sodass eine Mindesthöhe von 10 cm über
der Dachoberfläche eingehalten wird. Die Aufständerung ist unter Berücksichtigung der vorhandenen Dachabdichtung sowie den baulichen
Gegebenheiten fachgerecht herzustellen

Die einzelnen Positionen werden zur Angebotsberechnung nachfolgend beschrieben

**1.4.540 Hängestiele H 800mm Stahl bandverz.**
*** Grundposition ZZ 3.0
Hängestiel für Kabelträgersystem nach DIN EN 61537 (VDE 0639),
aus bandverzinktem Stahl nach DIN EN 10346,
zur Abhängung von Kabelträgersystemen an Decken- oder Tragkonstruktionen,
Profil gelocht zur Aufnahme von Auslegern, Verbindern und systemzugehörigem Zubehör,
Länge 800 mm, geeignet zur Kombination mit systemzugehörigen Auslegern zur Aufnahme von Kabelrinnen oder Kabelleitern,
geeignet für Deckenmontage innerhalb des Kabelträgersystems,
Lieferung und Montage einschließlich aller systemzugehörigen Verbindungs- und Befestigungselemente sowie benötigten Kantenschutz.
Menge: 118,000 St

**1.4.550 Hängestiele H 1000mm Stahl bandverz.**
*** Grundposition ZZ 3.0
Hängestiel für Kabelträgersystem nach DIN EN 61537 (VDE 0639),
aus bandverzinktem Stahl nach DIN EN 10346,
zur Abhängung von Kabelträgersystemen an Decken- oder Tragkonstruktionen,
Profil gelocht zur Aufnahme von Auslegern, Verbindern und systemzugehörigem Zubehör,
Länge 1000 mm, geeignet zur Kombination mit systemzugehörigen Auslegern zur Aufnahme von Kabelrinnen oder Kabelleitern,
geeignet für Deckenmontage innerhalb des Kabelträgersystems,
Lieferung und Montage einschließlich aller systemzugehörigen Verbindungs- und Befestigungselemente sowie benötigten Kantenschutz.
Menge: 9,000 St

**1.4.560 Hängestiele H 2000mm Stahl bandverz.**
*** Grundposition ZZ 3.0
Hängestiel für Kabelträgersystem nach DIN EN 61537 (VDE 0639),
aus bandverzinktem Stahl nach DIN EN 10346,
zur Abhängung von Kabelträgersystemen an Decken- oder Tragkonstruktionen,
Profil gelocht zur Aufnahme von Auslegern, Verbindern und systemzugehörigem Zubehör,
Länge 2000 mm, geeignet zur Kombination mit systemzugehörigen Auslegern zur Aufnahme von Kabelrinnen oder Kabelleitern,
geeignet für Deckenmontage innerhalb des Kabelträgersystems,
Lieferung und Montage einschließlich aller systemzugehörigen Verbindungs- und Befestigungselemente sowie benötigten Kantenschutz.
Menge: 14,000 St

**1.4.570 Ausleger 100mm Stahl bandverz.**
*** Grundposition ZZ 4.0
Ausleger für Kabelträgersystem nach DIN EN 61537 (VDE 0639),
aus bandverzinktem Stahl nach DIN EN 10346,
zur Aufnahme von Kabelrinnen Breite 100 mm an Hängestielen, Wandkonsolen oder vergleichbaren Tragkonstruktionen,
Profil zur sicheren Befestigung der Kabelrinne mit systemzugehörigen Verbindern und Zubehör,
geeignet für Wand- und Deckenmontage innerhalb des Kabelträgersystems,
Lieferung und Montage einschließlich aller systemzugehörigen Verbindungs- und Befestigungselemente sowie benötigten Kantenschutz.
Menge: 120,000 St

**1.4.580 Ausleger 200mm Stahl bandverz.**
*** Grundposition ZZ 4.0
Ausleger für Kabelträgersystem nach DIN EN 61537 (VDE 0639),
aus bandverzinktem Stahl nach DIN EN 10346,
zur Aufnahme von Kabelrinnen Breite 200 mm an Hängestielen, Wandkonsolen oder vergleichbaren Tragkonstruktionen,
Profil zur sicheren Befestigung der Kabelrinne mit systemzugehörigen Verbindern und Zubehör,
geeignet für Wand- und Deckenmontage innerhalb des Kabelträgersystems,
Lieferung und Montage einschließlich aller systemzugehörigen Verbindungs- und Befestigungselemente sowie benötigten Kantenschutz.
Menge: 13,000 St

**1.4.590 Ausleger 300mm Stahl bandverz.**
*** Grundposition ZZ 4.0
Ausleger für Kabelträgersystem nach DIN EN 61537 (VDE 0639),
aus bandverzinktem Stahl nach DIN EN 10346,
zur Aufnahme von Kabelrinnen Breite 300 mm an Hängestielen, Wandkonsolen oder vergleichbaren Tragkonstruktionen,
Profil zur sicheren Befestigung der Kabelrinne mit systemzugehörigen Verbindern und Zubehör,
geeignet für Wand- und Deckenmontage innerhalb des Kabelträgersystems,
Lieferung und Montage einschließlich aller systemzugehörigen Verbindungs- und Befestigungselemente sowie benötigten Kantenschutz.
Menge: 8,000 St

**1.4.600 Gewindestangen M10 zur Montage des Kabelträgersystems Stahl bandverz.**
*** Wahlposition ZZ 3.1
Gewindestange M10 für Kabelträgersystem nach DIN EN 61537 (VDE 0639),
aus bandverzinktem Stahl nach DIN EN 10346,
zur Abhängung von Kabelrinnen oder Kabelleitern mithilfe einer Profilschiene an Decken- oder Tragkonstruktionen,
Gewinde M10, passend für die Aufnahme von Muttern, Unterlegscheiben und systemzugehörigen Befestigungselementen,
geeignet für die fachgerechte Montage innerhalb des Kabelträgersystems,
Lieferung und Montage einschließlich aller erforderlichen Verbindungs- und Befestigungsmaterialien sowie Kantenschutz.
Menge: 235,000 m

**1.4.610 Profilschiene Stahl bandverz.**
*** Wahlposition ZZ 4.1
Profilschiene für Kabelwannen nach DIN EN 61537 (VDE 0639),
aus bandverzinktem Stahl nach DIN EN 10346,
zur direkten Befestigung an M10-Gewindestangen,
zur Auflage und Befestigung von Kabelwannen oder Kabelleitern,
mit gelochten Bohrungen zur flexiblen Befestigung an den Gewindestangen,
geeignet für fachgerechte Montage innerhalb des Kabelträgersystems,
Lieferung und Montage einschließlich aller systemzugehörigen Verbindungs- und Befestigungselemente sowie erforderlichen Kantenschutzes.
Menge: 18,000 m

**1.4.620 Aufständerungssystem 10cm für Kabelrinne B 200 mm**
UV-beständiges Aufständerungssystem für Kabelrinne Breite 200 mm auf Gründach,
zur fachgerechten Aufstellung der Kabelrinne auf 10 cm Höhe über der Dachoberfläche,
inklusive aller erforderlichen Verbindungselemente zur sicheren Befestigung der Kabelrinne,
geeignet für Kabelrinnen Breite 200 mm,
Montage unter Berücksichtigung der Dachentwässerung sowie Abdichtung,
Lieferung und Montage einschließlich aller erforderlichen Befestigungs- und Systemteile sowie Kantenschutz
Menge: 5,000 St

*Hinweis: Zubehör*

**1.4.630 Kabelabzweigkasten Kunststoff 100x100 mm**
Verbindungsdose DIN EN 60670-1 (VDE 0606-1) als Kabelabzweigkasten
Grundfläche: 100x100 mm
Deckel: Schraubbefestigung
(Klemmdeckel sind nicht zulässig!)
Material: Hartkunststoff
Klemmen: Stk . 4 mm²
 Schutzart:(nach EN 60 529)
Montageart: Aufputz
einschl. Kabelverschraubungen zur Einführung und Zugentlastung (eine Ausführung mittels Würgenippel ist nicht
zulässig!)
einschl. Befestigungszubehör
Menge: 214,000 St

**1.4.640 Hohlwanddosen Ø68mm**
Gerätedose für Hohlwandinstallation nach DIN EN 60670,
zur Aufnahme von Schalt- und Steckgeräten in Trockenbau- und Hohlwänden,
Gerätedose Ø 68 mm, Einbautiefe ca. 45-60 mm,
aus halogenfreiem Kunststoff, mit integrierten Geräteschrauben und Befestigungskrallen,
mit Leitungseinführungen für Installationsleitungen und Rohre,
geeignet für den Einbau in Gipskarton-, Holz- und ähnliche Hohlwände,
Montage durch Einsetzen in Öffnung von Ø 68 mm und Befestigung mittels Spreizkrallen,
einschließlich aller erforderlichen Klein- und Befestigungsmaterialien sowie Bohrungen

liefern und montieren
Menge: 31,000 St

#### Abschnitt 1.5 KG 489 Gebäudeautomation, sonstiges

**1.5.10 Herstellen und Verschließen von Öffnungen**
Herstellen und Verschließen von Öffnungen
Herstellen von Öffnungen (Bohrungen/ Durchbrüchen/ Schlitzen) für die Einzelverlegung sowie fachgerechtes Wiederverschließen der hergestellten Öffnung.
Hilfsschnitte werden nicht gesondert vergütet.
 Die Herstellung von Öffnungen ist mit der Bauleitung abzustimmen.
Menge: 5,000 St

**1.5.20 Kabelmarker**
Kabelmarker
Kunststoff-Kabelmarker, halogenfrei, zur Kennzeichnung von Leitern und Kabeln im Innenbereich, einschließlich Einsteckstreifen mit Computerbeschriftung,

liefern und anbringen
Menge: 214,000 St

**1.5.30 Gerüst**
*** Pauschalposition
Bereitstellung, Aufbau und Abbau eines Gerüstsystems gemäß gültiger Sicherheitsvorschriften. Die Arbeiten erfolgen durch qualifiziertes Personal mit Abstimmung der Montagezeiten und Absturzsicherung.
Menge: 1,000 psch

**1.5.40 Kernbohrungen**
*** Pauschalposition
Durchführung von Kernbohrungen in Bauteilen nach freigegebener Maßvorgabe und statischer Freigabe. Schutzmaßnahmen und Nacharbeiten erfolgen projektspezifisch.
Menge: 1,000 psch

**1.5.50 Öffnungen in Holzwänden**
Anfertigen von Öffnungen in Holzwänden nach festgelegten Maßen. Abschlussarbeiten, Dichtungen und Brandschutzanforderungen werden berücksichtigt.
Menge: 28,000 St

**1.5.60 Einzelbohrungen d=30mm (Beton)**
Herstellen von Einzelbohrungen in Betonbauteilen,
zur Durchführung von Installationsleitungen und Befestigungen,
Bohrdurchmesser Ø 30 mm,
in Beton oder Stahlbeton,
Ausführung mittels geeignetem Bohrgerät unter Beachtung der statischen Gegebenheiten,
Bohrtiefe entsprechend Bauteilstärke bzw. Erfordernis der Installation,
einschließlich Anzeichnen, Bohren, Reinigen der Bohrung sowie Abtransport des Bohrmehls,
einschließlich aller erforderlichen Nebenleistungen und Hilfsmittel
Menge: 7,000 St

**1.5.70 Einzelbohrungen d=30mm (kein Beton)**
Zur Durchführung von Installationsleitungen und Befestigungen,
Bohrdurchmesser Ø 30 mm,
in Mauerwerk, Kalksandstein, Ziegel oder vergleichbaren Baustoffen,
Ausführung mittels geeignetem Bohrgerät unter Beachtung der baulichen Gegebenheiten,
Bohrtiefe entsprechend Bauteilstärke bzw. Erfordernis der Installation,
einschließlich Anzeichnen, Bohren, Reinigen der Bohrung sowie Abtransport des Bohrmehls,
einschließlich aller erforderlichen Nebenleistungen und Hilfsmittel.
Menge: 10,000 St

**1.5.80 Funktionsprobe**
*** Pauschalposition
Durchführung der Funktionsprüfung aller relevanten Baugruppen gemäß Prüfplan. Dokumentation der Ergebnisse und ggf. Nacharbeiten.
Menge: 1,000 psch

**1.5.90 Aushängeschema**
*** Pauschalposition
Anbringung des Aushängeschemas gemäß Plan an der definierten Sichtfläche. Kennzeichnung erfolgt eindeutig und nachvollziehbar.
Menge: 1,000 psch

**1.5.100 Brandschutzdokumentation**
*** Pauschalposition
Erstellung bzw. Aktualisierung der Brandschutzdokumentation nach einschlägigen Vorschriften. Abstimmung mit bauordnungsrechtlichen Anforderungen und Nachweisen.
Menge: 1,000 psch

**1.5.110 Dokumentation**
*** Pauschalposition
Anfertigung, Prüfung und Übergabe der projektspezifischen Dokumentation (Pläne, Stücklisten, Protokolle). Vollständige Unterlagen werden dem Auftraggeber übergeben.
Menge: 1,000 psch

**1.5.120 Inbetriebnahme**
*** Pauschalposition
Inbetriebnahme der installierten Anlage inklusive Parametrierung und Sicherheitstests. Übergabe der Betriebsanleitung und Schulung der Bediener.
Menge: 1,000 psch

**1.5.130 Einweisung**
*** Pauschalposition
Einweisung der Betreiber in Betrieb, Sicherheit, Not-Aus und Wartung. Sicherstellung von Bedienungssicherheit und Verständnis der Stör-Wege.
Menge: 1,000 psch

**1.5.140 Beschriftung Kabel/ Feldgeräte**
*** Pauschalposition
Beschriftung aller Kabelwege und Feldgeräte gemäß Plan und Namenskonzept. Lieferung von Etikettenmaterial und Beschriftungsnachweisen.
Menge: 1,000 psch

**1.5.150 Systemtechniker**
*** Pauschalposition
Bereitstellung eines Systemtechnikers für Koordination technischer Abläufe. Ansprechpartner vor Ort für Installationen, Tests und Abnahmen.
Menge: 1,000 psch

**1.5.160 Mitwirkung bei Inbetriebnahme Fremdgewerk**
*** Pauschalposition
Mitwirkung bei der Inbetriebnahme eines Fremdgewerks gemäß Schnittstelle und Abnahmeplan. Koordination mit dem Fremdteam und Dokumentation der Ergebnisse.
Menge: 1,000 psch

**1.5.170 Facharbeiter-in sämtliche Kosten/Zuschläge**
STLB-Bau 2025-04 091
Stundenlohnarbeiten durch Facharbeiter/-in
der Verrechnungssatz für die jeweilige Arbeitskraft umfasst sämtliche Aufwendungen wie Lohn- und Gehaltskosten, Lohn- und Gehaltsnebenkosten, Zuschläge, lohngebundene und lohnabhängige Kosten, sonstige Sozialkosten, Gemeinkosten, Wagnis und Gewinn.
Menge: 10,000 h
Leistungsbereichkatalog: 091
DIN276-1_08: 399

**1.5.180 Helfer-in sämtliche Kosten/Zuschläge**
STLB-Bau 2025-04 091
Stundenlohnarbeiten durch Helfer/-in
der Verrechnungssatz für die jeweilige Arbeitskraft umfasst sämtliche Aufwendungen wie Lohn- und Gehaltskosten, Lohn- und Gehaltsnebenkosten, Zuschläge, lohngebundene und lohnabhängige Kosten, sonstige Sozialkosten, Gemeinkosten, Wagnis und Gewinn.
Menge: 10,000 h
Leistungsbereichkatalog: 091
DIN276-1_08: 399

#### Abschnitt 1.6 KG 485 Datenübertragungsnetzte

**1.6.10 Industrial Ethernet Switch 5xRJ-45 10/100/1000 REG**
Industrial Ethernet Switch, 5×RJ45 10/100/1000,
für den Einsatz in industriellen Netzwerken,
geeignet für Hutschienenmontage (REG) im Schaltschrank,
mit 5 RJ45-Ports für 10/100/1000 Mbit/s, automatische Erkennung von Geschwindigkeit und Duplex,
unterstützt Standardprotokolle für Industrial Ethernet,
Robuste Bauweise für Schaltschrank-Umgebung,
Lieferung und Montage inklusive aller erforderlichen Befestigungs- und Verbindungselemente,
Ausführung nach Herstellervorgaben und einschlägigen Normen
Menge: 2,000 St

**1.6.20 RJ-45 Kupplung Kat 7 mit Befestigung für REG**
RJ45-Kupplung Kategorie 7 mit REG-Befestigung,
zur Ethernet Anbindung des Schaltschranks,
einschließlich Befestigung auf Hutschiene (REG),
geeignet für die fachgerechte Aufnahme und Verbindung von Netzwerkleitungen,
Montage und Auflegen der Aderpaare gemäß TIA-568A/B nach Angaben des Auftraggebers,
Lieferung und Montage einschließlich aller erforderlichen Befestigungs- und Verbindungselemente,
Ausführung nach DIN EN 50173, DIN EN 60603-7 und Herstellervorgaben
Menge: 2,000 St

**1.6.30 Universal Gateway**
Industrial Universal Gateway,
für die Integration und Kommunikation zwischen unterschiedlichen industriellen Netzwerken,
zur Hutschienenmontage (REG) im Schaltschrank,
unterstützt gängige Industrial Ethernet- und Feldbus-Protokolle,
inklusive Schnittstellen für Datenübertragung und -Weiterleitung,
Robuste Bauweise für den Einsatz in industrieller Umgebung,
Lieferung und Montage einschließlich aller erforderlichen Befestigungs- und Verbindungselemente,
Ausführung nach Herstellervorgaben und einschlägigen Normen
Menge: 2,000 St

### Bereich 2 Wartung

*Hinweis: Vorbemerkung Wartung*
Gemäß VOB/B §13 4 (2) beträgt die Verjährungsfrist für Mängelansprüche bei maschinellen und elektrotechnischen / elektronischen Anlagen 4 Jahre, wenn der Auftraggeber dem Anlagen-Errichter die Wartung / Inspektion überträgt.

Der Wartungs-/Inspektionsvertrag wird erst zu einem späteren Zeitpunkt durch den Bauherren / Betreiber der Anlage separat abgeschlossen und ist somit nicht Bestandteil der Auftragssumme für Anlagenerrichtung. Der Auftragnehmer erhält vom Bauherren / Betreiber bis zur Abnahme einen zweiten Auftrag über die angebotenen Wartungs-/Inspektionsleistungen.

Wartung / Inspektion vorbezeichneter Anlage gemäß AMEV, VDMA, DIN, DIN VDE und für die errichteten Anlagen gültigen Richtlinien einschließlich aller Nebenkosten innerhalb der Verjährungszeit für Mängelansprüche.

Diese Position beinhaltet alle Leistungen nach AMEV ,VDMA, DIN, DIN VDE, Vds des Auftragnehmers, die zur Aufrechterhaltung der maximalen Verjährungsfrist für Mängelansprüche von 4 Jahren notwendig sind.  Der Einheitspreis stellt den Gesamtwartungpreis pro Jahr dar. Der Gesamtpreis (4xEP) ist somit immer der Gesamtwartungspreis über den Zeitraum der Verjährung der Mängelansprüche von 4 Jahren.  Falls bei bestimmten Anlagen ein vierteljährlicher oder kürzerer Wartungs-/ Inspektionsrythmus zur Aufrechterhaltung der Verjährungsfrist für Mängelansprüche notwendig ist, so ist dieser ebenfalls mit dem Einheitspreis abgegolten.  Der Einheitspreis stellt in diesem Falle jeweils den Jahreswartungspreis dar. Die Kosten einer vierteljährlichen Wartung / Inspektion errechnet sich dann z.B. jeweils als Viertel des Jahreswartungspreises (EP/4). Der Gesamtpreis gibt auch in diesem Fall den Gesamtwartungspreis über 4 Jahre an.

Wartungs- / Inspektionskosten innerhalb der Verjährungsfrist für Mängelansprüche  Wartung / Inspektion vorbezeichneter Anlage gemäß AMEV,VDMA, DIN, DIN VDE und gültigen Richtlinien für die errichteten Anlagen einschließlich aller Nebenkosten,  wie in den oben stehenden Hinweisen beschrieben, innerhalb der Verjährungszeit für Mängelansprüche.

#### Abschnitt 2.1 Wartung/ Inspektion

**2.1.10 Wartung und Inspektion**
*** Pauschalposition
Pauschale für die jährliche Wartung und Inspektion.
Durchführung regelmäßiger Wartungsarbeiten gemäß Wartungsplan. Protokollierung von Abweichungen und zeitnahe Mängelbehebung.
Menge: 1,000 psch
